# Gewerbegebiet Westspange+Ostspange Bad Birnbach
Angebotsaufforderung (GAEB DA 2000 1.2, DA83)
Projekt: 2504
Währung: EUR
Auftraggeber: Markt Bad Birnbach, Neuer Marktplatz 1, DE, 84364 Bad Birnbach, Telefon 08563 96300
Erstellt mit: BUILDUP, ava, 04.02.2026

## 001 Tiefbauarbeiten
Datum: 30.12.1899

### 01 Tiefbauarbeiten

*Hinweis: Baustellenbezogene Vorbemerkungen*
Der Markt Bad Birnbach beabsichtigt zwei Gewerbegebiete zu erschließen:
Ostspange und Westspange
Diese befinden sich im südlichen Ortsbereich nördlich der B388, angrenzend am bestehenden Gewerbegebiet.

Leistungsumfang:
Im Grundsatz werden die Ost- und Westspange in einer gleichen Bauweise errichtet. Zwischen bestehenden Straßenzügen wird durch den Neubau einer Straße ein Lückenschluß bei den jeweiligen Gewerbegebieten geschaffen.
Gem. Bodengutachten ist der anstehenden Boden von Natur aus nur bedingt tragfähig, wodurch erst eine Bodenstabilisierung (Kalk-Zement-Stabilisierung) erstellt werden muss.

Der Oberbau wird in der Belastungsklasse 1,8 hergestellt, mit den erforderlichen Stärken des Frostschutzkies, Asphalttrag- und deckschicht, eingefasst durch Einzeiler bzw. Zweizeiler aus Naturstein.

Die Niederschlagwasserbeseitigung erfolgt über ein zu errichtendes Regenwasser-Kanalsystem, welches an jeweilige Vorbehandlungs- und Rückhalteeinrichtungen mündet.
An das Kanalsystem ist sowohl die Straßenentwässerung über Straßeneinläufe, als auch die Grundstücksentwässerung über Hausanschlüsse angeschlossen.

Die Schmutzwasserbeseitigung erfolgt bei der Ostspange über ein zu errichtendes Schmutzwasser-Kanalsystem, an welches die Grundstücksentwässerung über Hausanschlüsse angeschlossen sind. Das Schmutzwasser wird über eine zu errichtende Hebeanlage an das angrenzende, bestehende Schmutzwasser-Kanalsystem angeschlossen.
Bei der Westspange verläuft entlang der geplanten Straßentrasse ein bestehender Schmutzwasserkanal, an dessen Schächte die jeweiligen Grundstücksentwässerung angeschlossen werden.

Für die Trinkwasserleitung sind die Erdarbeiten durchzuführen, die Leitungsverlegung erfolgt bauseits.

Die weiteren Spartenträger werden bauseits errichtet und sind mit den Tiefbauarbeiten abzustimmen.

Es ist die Gesamtmaßnahme in getrennte Einzelrechnung gem. Schmutzwasser, Regenwasser, Trinkwasser und Straßenbau abzurechnen.

Bauzeit:
Ostspange April 2026 bis August 2026
Westspange April 2026 bis November 2026

#### 01.01 Ostspange

##### 01.01.01 Baustelleneinrichtung

**01.01.01.0001 Baustelleneinrichtung herstellen, vorhalten, unterhalten, betreiben**
Baustelleneinrichtung herstellen, vorhalten, unterhalten und betreiben während der gesamten Bauphase, einschließlich Beschaffen von Lager- und Arbeitsflächen sowie von Zufahrtswegen zur Baustelle über die vom AG zur Verfügung gestellten hinaus.
Anlegen der Lager- und Arbeitsplätze.
Geräte, Werkzeuge und sonstige Betriebsmittel anfahren und betriebsfertig aufstellen.
Baubüros des AN, Werkstätten, abschließbare Lagerräume, Absperreinrichtungen, Zäune und dgl. anfahren, aufbauen und einrichten.
Strom-, Wasseranschluss sowie Entsorgungseinrichtungen und dgl. für die Baustelle, soweit erforderlich, herstellen und betreiben.
Freimachen des Geländes sowie Oberbodenarbeiten gehören zum Leistungsumfang.
Baustrom und Bauwasser ist von AN bereitzustellen.
Menge: 1 psch

**01.01.01.0002 WC-Anlage**
Chemo-Toilette einschl. Handwaschmöglichkeit, auf den vom Bauherrn ausgewiesenen Flächen aufstellen, vor- und instandhalten, einschl. wöchentlicher Leerung sowie wieder entfernen.
Die Toilette ist Fremdfirmen vorzuhalten.
Menge: 30 Wo

**01.01.01.0003 Räumen der Baustelle**
Räumen der Baustelle von allen Geräten, Anlagen, Einrichtungen und dgl. einschließlich Rückbau der vom AN erstellten Zufahrtswege.
Alle Flächen entsprechend dem ursprünglichen Zustand unter Wahrung der landschaftspflegerischen Belange ordnungsgemäß herrichten.
Menge: 1 psch

**01.01.01.0004 Bestandsvermessung**
Erstellung eines Bestandsplan nach Fertigstellung mit allen relevanten Lage- und Höhenangaben, Übergabe als dwg, pdf und Papierform.
Menge: 1 psch

##### 01.01.02 Verkehrssicherung

**01.01.02.0001 Verkehrssicherung herstellen**
Einrichtung zur Absicherung und Verkehrsreglung für Arbeitsstellen im Einvernehmen mit dem AG und gemäß StVO, unter Aufrechterhaltung des Straßenverkehrs bis zur Baustelle, vorhalten, warten, betreiben, kontrollieren und nach Beendigung der Baumaßnahme wieder abbauen.
Verkehrsumleitung nach Rücksprache mit AG, einschl. notwendiger Beschilderungen.

Um das Baufeld der Ostspange
Menge: 1 psch

**01.01.02.0002 Absperrschranke herstellen, vorhalten und abbauen**
Absperrschranke zur Sicherung des Baustellengeländes, bestehend aus Absperrschranke, einschl. Fußplatten, Höhe ca. 1,0 m, ordnungsgemäß in Einzelabschnitten herstellen, über die gesamte Bauzeit vorhalten und nach Fertigstellung des Bauwerks abbauen und abtransportieren.
Menge: 40 m

**01.01.02.0003 Absperrschranke umsetzen**
umsetzen des vorhandenen Absperrschranke innerhalb der Baustelle.
Menge: 20 m

**01.01.02.0004 Bauzaun herstellen, vorhalten und abbauen**
Bauzaun zur Sicherung des Baustellengeländes, bestehend
aus Baustahlgewebefeldern, einschl. Pfosten mit
Einzelfundamenten, Höhe ca. 2,0 m, ordnungsgemäß herstellen, über die gesamte Bauzeit vorhalten und nach Fertigstellung des Bauwerks abbauen und abtransportieren.
Menge: 35 m

**01.01.02.0005 Bauzaun umsetzen**
umsetzen des vorhandenen Bauzauns innerhalb der Baustelle.
Menge: 35 m

**01.01.02.0006 Behelfsüberfahrt SLW30**
Liefer und Herstellen einer Behelfsüberfahrt über Gräben, usw. mittels Stahlplatte ca. 3,0 x 2,0m, einschl. wiederausbauen und lagern bzw. abfahren.
Menge: 2 St

**01.01.02.0007 Straße reinigen mit Kehrgerät**
angrenzende, durch Baustellenverkehr verunreinigte Straßenzüge mit Kehrgerät fachgerecht reinigen, Kehrgut aufnehmen und entsorgen.
Auf Anordnung der Bauleitung
Menge: 10 h

##### 01.01.03 Rückbau

*Hinweis: Bodengutachten*
Es wurde bauseits ein Bodengutachten erstellt, in dieses kann bei Bedarf eingesehen werden.

**01.01.03.0001 Beprobung des Asphalt**
zusätzliche Beprobung des best. Asphaltbelages für die fachgerechte Entsorgung.
Art der Probenahmen:________________________
Untersuchung der Proben im Labor auf PAK-Konzentration und Angabe zur fachgerechten Entsorgung.
Menge: 1 psch

**01.01.03.0002 Asphalt schneiden**
Asphaltoberfläche geradlinig trennen,
in Einzelflächen längs und quer zur Fahrbahnachse, Kanalgraben, Anschlüsse, usw. in bestehender Straße, u.dgl,
durch Schneiden, senkrecht, Trenntiefe ca. 16cm.
Menge: 40 lfm

**01.01.03.0003 Asphalt ausbauen und entsorgen**
Gebundenen Asphaltoberbau aufbrechen und aufnehmen.
Material soweit erforderlich zerkleinern.
Ausbauasphalt ohne Verunreinigung (PAK < 10mg/kg)
Einzelflächen unterschiedlicher Größe, u.dgl,
Befestigung aus Asphalttrag- und Deckschicht,
Dicke ca. 16 cm.
Einschl. für die Beprobung erforderliche Zwischenlagerung innerhalb des Baufensters.
Material fachgerecht entsorgen.
Menge: 40 to

**01.01.03.0004 Asphalt fräsen, ca. 4cm**
Asphalt fräsen und Material aufnehmen,
Ausbauasphalt ohne Verunreinigung (PAK < 10mg/kg)
Der Schnittlinienabstand darf max. 15 mm betragen.
Reinigen der gefrästen Fläche wird gesondert vergütet.
In Fahrbahn- bzw. Anschlußbereichen unterschiedl. Größe,
Asphaltdeckschicht aus Asphaltbeton.
Frästiefe ca. 4 cm
Anschlußbereiche, Teilflächen.
Einschl. für die Beprobung erforderliche Zwischenlagerung innerhalb des Baufensters.
Material fachgerecht entsorgen.
Menge: 100 m²

**01.01.03.0005 Zulage Asphaltausbau, Erschwernis entlang Einfassungen**
Zulage für Mehraufwendungen durch Erschwernisse beim Ausbau von Asphaltschichten entlang von Einfassungen, Anschlüsse, usw. einschließlich des verminderten Leistungsansatzes in der Fläche.
Menge: 20 lfdm

**01.01.03.0006 Zulage Asphaltausbau, Erschwernis durch Einbauten**
Zulage für Mehraufwendungen durch Erschwernisse beim Ausbau von Asphaltschichten infolge bestehende Einbauten einschließlich des verminderten Leistungsansatzes in der Fläche.
Schächte, Schieberkappen, u.dgl.
Menge: 10 St

**01.01.03.0007 Graniteinzeiler ausbauen und lagern**
best. Graniteinzeiler als Einfassungen, usw. ausbauen, für Wiedereinbau lagern und von Betonresten trennen, Abbruchmaterial fachgerecht entsorgen.
Menge: 30 lfdm

**01.01.03.0008 Zulage Graniteinzeiler laden und entsorgen**
Zulage zur vorherigen Position, für das laden und fachgerechte Entsorgen der Graniteinzeiler
Menge: 30 lfdm

**01.01.03.0009 Betonpflaster ausbauen und lagern**
best. Betonsteinpflaster, Rasengitter, usw. ca. 12/16/8 cm
der Parkplätze, usw.
auf Splittbett mit Sandfugen,
ausbauen und für Wiedereinbau säubern und lagern, Abbruchmaterial fachgerecht entsorgen.
Menge: 40 m²

**01.01.03.0010 Zulage Betonpflaster laden und entsorgen**
Zulage zur vorherigen Position, für das laden und fachgerechte Entsorgen des Betonpflaster
Menge: 40 m²

**01.01.03.0011 Schachtabdeckungen ausbauen und seitlich lagern**
bestehenen Schachtabdeckungen bestehend aus Rahmen und Vollgussabdeckung Klasse D, ausbauen und für Wiedereinbau säubern und lagern, Abbruchmaterial fachgerecht entsorgen.
Menge: 1 St

**01.01.03.0012 Zulage Schachtabdeckung laden und entsorgen**
Zulage zur vorherigen Position, für das laden und fachgerechte Entsorgen der Schachtabdeckungen
Menge: 1 St

**01.01.03.0013 Facharbeiter**
Rückbauarbeiten auf Anordnung Bauleitung, Facharbeiter
Menge: 10 h

**01.01.03.0014 Beton entsorgen**
Abbruchmaterial, welches nicht über vorherige Positionen betrachtet wurde, laden und fachgerecht entsorgen
Menge: 1 to

**01.01.03.0015 Abbruchmaterial entsorgen**
sonstiges Abbruchmaterial, Sperrmüll, usw. laden und fachgerecht entsorgen.
Menge: 100 kg

##### 01.01.04 Oberboden

**01.01.04.0001 Oberboden abtragen und lagern**
Oberboden (Homogenbereich 0) aus einschl. leicht verrottbarer Pflanzendecke
in einer mittleren Dicke von ca. 50cm abtragen,
im Bereich der Erschließung,
Oberboden von Grünflächen und Äckern,
ggf laden, fördern und innerhalb der Baustelle auf Mieten lagern
Menge: 1300 m³

**01.01.04.0002 Oberboden andecken**
Oberboden von Grünflächen, Äckern und dgl.
innerhalb der Baustelle gelagert, ggf. laden, fördern und profilgerecht nach Unterlage Bauleitung andecken.
Einbaubereich: Geländeangleichung und dgl.
Menge: 1300 m³

**01.01.04.0003 Rasenansaat**
Rasenansaat aus Normalrasen auf Oberboden herstellen.
Einschl. Abrechen/Vorbereiten des Oberbodens für sauberen Anbau der Rasenfläche. Nur nach Angabe Bauleitung.
Menge: 700 m²

##### 01.01.05 Leitungsgraben, Baugrube

*Hinweis: Homogenbereiche nach DIN18300*
Das Bodengutachten kann beim Bauherrn eingesehen werden.
Zusammenfassung:
Homogenbereich 0: Oberboden  0,00m bis -0,50m
Homogenbereich 1: Schluffe, Tone  -0,50m bis ca.-2,30m
Homogenbereich 2: Schluffe:  -2,30m bis ca. -5,00

Der Boden ist sehr inhomogen und grundsätzlich nicht tragfähig. Dies ist für den fachgerechten Einbau zu beachten.

*Hinweis: Abrechnungsgrabenbreite*
Die Grabenbreite (inkl. Verbau) ergibt sich gemäß DIN EN 1610 wie folgt:

DN150 bis DN300, verbauter Graben:
bis 1,75m Grabentiefe: Abrechnungsgrabenbreite 0,80m
bis 4,00m Grabentiefe: Abrechnungsgrabenbreite 0,90m
ab 4,00m Grabentiefe: Abrechnungsgrabenbreite 1,00m

DN400 bis DN500, verbauter Graben:
bis 1,75m Grabentiefe: Abrechnungsgrabenbreite 1,00m
bis 4,00m Grabentiefe: Abrechnungsgrabenbreite 1,10m
ab 4,00m Grabentiefe: Abrechnungsgrabenbreite 1,10m

Die Abrechnung des Leitungsgrabenaushubes erfolgt mit senkrechten Baugrubenwänden (verbauter Graben). Die Abrechnungsbreiten und -tiefen gelten auch im Bereich der Schächte, Arbeitsräume für Rohrverbindungen und dgl.

**01.01.05.0001 Beprobung des Bodenaushubmaterial**
Beprobung des Bodenaushubmaterials für die fachgerechte Entsorgung in einer Deponie bzw. Halde
Einschl. den Mehraufwand für die Zwischenlagerung vor Ort innerhalb des Baufensters.
Position gilt für alle zu beprobenden und zu entsorgenden Bodenaushubmaterialen (Kanalgraben, Erdbau, Regenrückhaltung, usw.) pauschal.
Menge: 1 psch

**01.01.05.0002 Leitungsgraben herstellen, bis 1,75m, wiedereinbauen**
Leitungsgraben einschl. Verbau für Rohrleitungen und dgl. herstellen.
Boden lösen, ggf. zwischenlagern, laden, fördern, lagern, wiedereinbauen,
für senkrecht begrenzte Grabenabschnitte (verbauter Graben),
Grabentiefe bis 1,75m
für Rohrleitungen bis DN300
Boden der Klasse 3 bis 5, Homogenbereich 1,2,3
Boden in Leitungsgräben wiedereinbauen und lagenweise verdichten.
Menge: 60 m³

**01.01.05.0003 Leitungsgraben herstellen, bis 1,75m, entsorgen**
Leitungsgraben einschl. Verbau für Rohrleitungen und dgl. herstellen.
Boden lösen, ggf. zwischenlagern, laden, fördern, entsorgen,
für senkrecht begrenzte Grabenabschnitte (verbauter Graben),
Grabentiefe bis 1,75m
für Rohrleitungen bis DN250
Boden der Klasse 3 bis 5, Homogenbereich 1,2,3
Boden in Eigentum des AN übernehmen und einer Verwertung nach Wahl des AN zuführen, Z0
Menge: 810 m³

**01.01.05.0004 Zulage Bodenklasse 2, bis 1,75m**
*** Bedarfsposition ohne GB
Zulage zu vorheriger Position,
Bodenaushub bis 1,75m, Bodenklasse 2,
durchfeuchtetes Boden/vorhandensein von Schichtenwasser
Menge: 100 m³

**01.01.05.0005 Leitungsgraben herstellen, bis 4,00m, entsorgen**
Leitungsgraben einschl. Verbau für Rohrleitungen und dgl. herstellen.
Boden lösen, ggf. zwischenlagern, laden, fördern, entsorgen,
für senkrecht begrenzte Grabenabschnitte (verbauter Graben),
Grabentiefe bis 4,00
für Rohrleitungen bis DN300
Boden der Klasse 3 bis 5, Homogenbereich 1,2,3
Boden in Eigentum des AN übernehmen und einer Verwertung nach Wahl des AN zuführen, Z0
Menge: 280 m³

**01.01.05.0006 Zulage Bodenklasse 2, bis 4,00m**
*** Bedarfsposition ohne GB
Zulage zu vorheriger Position,
Bodenaushub bis 4,00m, Bodenklasse 2,
durchfeuchtetes Boden/vorhandensein von Schichtenwasser
Menge: 70 m³

**01.01.05.0007 Gründungssohle verdichten**
Gründungssohle der Leitungsgraben fachgerecht verdichten.
Menge: 700 m²

**01.01.05.0008 Geotexil**
Geotextil Straßenbauvlies 250 g/qm, GRK4,
mechanisch vernadeltes Geotextil Vlies,
PP/PET Fasermaterial, CE zertifiziert
auf profilierter Gründungssohle fachgerecht nach Herstellerangaben einbauen.
Menge: 200 m²

**01.01.05.0009 Gründungssohle aus Rollkies**
Gründungssohle im Grundwasserbereich mit Rollkies 16/32 als Planum auffüllen, h=ca. 0,20m, inkl. allen Nebenleistungen.
Menge: 50 m³

**01.01.05.0010 Leitunsgrabenverfüllung, bis 1,75m**
Die Abrechnung erfolgt mit der für die Herstellung des Leitungsgrabens vergüteten Breite. Diese Abrechnungsbreite gilt auch im Bereich der Schächte, der Arbeitsräume für Rohrverbindungen und dgl. Für senkrecht begrenzte Grabenabschnitte (verbauter Graben) mit einer Grabentiefe
bis 1,75m
Frostschutzkies liefern, einbauen und lagenweise verdichten.
Menge: 670 m³

**01.01.05.0011 Leitunsgrabenverfüllung, bis 4,00m**
wie vorherige Pos, jedoch
mit einer Grabentiefe bis 4,00m
Menge: 240 m³

**01.01.05.0012 Wasserhaltung Schichten- und Grundwasser**
Aufbauen, betreiben, vorhalten, umsetzen und abbauen von Schmutzwasserpumpen zum Umpumpen von
Schichten- und Grundwasser in den Leitungsgräben
Einschließlich Stellung sämtlicher notwendigen Schläuche, Pumpen, Aggregate und bediende Personen, Absperrung, Überwachung usw.
Leitungslänge bis zu ca. 200m, in die best. Gräben.
Pumpleistung: bis 10 l/s
Abrechnung nach Einsatz-Dauer.
24h-Pumpbetrieb ist zu vermeiden, natürlicher Abfluss bzw. Umleitung soll vorrangig benutzt werden.
Menge: 80 Std

**01.01.05.0013 Mehraufwand bei der Herstellung von Leitungsgräben**
Zulage für Mehraufwand bei der Herstellung von Leitungsgräben und Leitungsgrabenverfüllung in Folge von vorhandenen Leitungen und dgl. die näher als 50cm an der Seitenfläche des Leitungsgrabens liegen.
Die einschlägigen Vorschriften sind zu beachten
Verlauf der Leitung längs bzw. quer zum Graben.
Es wird nur der Bereich bis 50 cm um die Leitung/Leitungspaket vergütet.
Menge: 20 m³

**01.01.05.0014 Suchschlitz herstellen**
Suchschlitz zur Festellung der Lage von Kabel, Leitungen und dgl. herstellen.
Lage nach Angabe des AG bzw. Spartenträger
Stromkabel, Fermeldekabel, Wasser, Gas, Kanal o.dgl.
Boden der Klasse 3 bis 5 seitlich lagern, wiedereinbauen und lagenweise verdichten.
Menge: 20 m³

##### 01.01.06 Schmutzwasserentwässerung

**01.01.06.0001 Abwasserkanal PP glatt, DN150**
*** Bezugsbeschreibung
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: Orange
DN150, Hausanschluss, inkl. Sandauflager

Grabenbreite gemäß DIN EN 1610: ca. 0,90 m
Untere Bettungsschicht: 12cm
Seitenverfüllung 16cm
Abdeckung: 30cm

Hersteller/Typ: REHAU AWADUKT PP SN10 oder. glw.
Hersteller/Typ:________________________
Menge: 30 m

**01.01.06.0002 Abwasserkanal PP glatt, DN200**
*** Bezugsbeschreibung
wie vorherige Position, jedoch
DN 200, Hauptkanal inkl. Sandauflager:

Grabenbreite gemäß DIN EN 1610: 0,90m
Untere Bettungsschicht: 13cm
Seitenverfüllung 20cm
Abdeckung: 30cm

Hersteller/Typ: REHAU AWADUKT PP SN10 oder. glw.
Hersteller/Typ:________________________
Menge: 145 m

**01.01.06.0003 Zulage Kiesummantelung DN150**
*** Bedarfsposition ohne GB
*** wie Position 01.01.06.0001
Ausbildung einer unteren Bettungsschicht, Seitenverfüllung und Abdeckung aus Rollkies für DN150
Menge: 15 m

**01.01.06.0004 Zulage Kiesummantelung DN200**
*** Bedarfsposition ohne GB
*** wie Position 01.01.06.0002
Ausbildung einer unteren Bettungsschicht, Seitenverfüllung und Abdeckung aus Rollkies für DN200
Menge: 70 m

**01.01.06.0005 Formstück Abzweiger 200/150**
Formstücke komplett mit Dichtung gemäß DIN liefern und im Gefälle fachgerecht einbauen.
Abzweiger 45°, 200/150, PP
Menge: 1 St

**01.01.06.0006 Formstück Bogen DN150**
Formstücke komplett mit Dichtung gemäß DIN liefern und im Gefälle fachgerecht einbauen.
Bögen in unterschiedlichen Winkel, DN150, PP
Menge: 6 St

**01.01.06.0007 Formstück Bogen DN200**
Formstücke komplett mit Dichtung gemäß DIN liefern und im Gefälle fachgerecht einbauen.
Bögen in unterschiedlichen Winkel, DN200, PP
Menge: 1 St

**01.01.06.0008 Formstück, Abdeckkappe DN150**
Formstücke komplett mit Dichtung gemäß DIN liefern und fachgerecht einbauen, DN150
Einschl. Holzpflock über Gelände
Menge: 6 St

**01.01.06.0009 Schachtunterteil Muffe (SU-M) 200/200, 1000mm**
Schachtunterteil SU-M Typ 2 nach DIN EN 1917 –DIN V 4034 –1,
lichte Weite DN 1000 mm
lichte Höhe 650 mm
liefern und höhen- und fachgerecht einbauen.
Für Regen- und Schmutzwasserkanäle.
Schachtkörper, Gerinne und Auftritt monolithisch aus Beton C 40/50 mit homogener Betonoberfläche und glattem ungeschlämmten Gerinneverlauf fugenlos in einem Guss in der Schalung erhärtet gefertigt.
Wassereindringtiefe kleiner als 20mm
Neigung der Auftrittsfläche kegelförmig in Richtung Schachtmitte 1:20,
mit Dichtring nach DIN EN 681-1,
Gerinne scheitelhoch bis Anschlussdurchmesser DN 500
Gerinne bis max. +50cm ab Anschlussdurchmesser DN 600
Anschlüsse für gelenkige Einbindungen:
Zuleitung: Kunststoffrohr, PVC-U / PP DN 200
Ableitung: Kunststoffrohr, PVC-U / PP DN 200
liefern und höhen- und fachgerecht einbauen.

Hersteller/Typ: Haba-Beton, Haba-Perfect oder gleichwertig.
Hersteller/Typ:________________________
Menge: 5 St

**01.01.06.0010 Schachtunterteil Muffe (SU-M) 150/150, 1000mm**
wie voherige Position, jedoch:
Revisionsschacht
Zuleitung: Kunststoffrohr, PVC-U / PP DN 150
Ableitung: Kunststoffrohr, PVC-U / PP DN 150

Hersteller/Typ: Haba-Beton, Haba-Perfect oder gleichwertig.
Hersteller/Typ:________________________
Menge: 6 St

**01.01.06.0011 Zulage zu Schachtunterteil, abgewinkeltes Gerinne**
Zulage für den Einbau eines abgewinkelten Gerinnes bei Schächten vorgehende Positionen. Maßgebend für die Abrechnung ist der Durchmesser der abgehenden Rohrleitung. Bei Schächten mit 2 und mehr Zuläufen wird diese Position nur einmal je Schachtunterteil vergütet.
Menge: 1 St

**01.01.06.0012 Zulage zu Schachtunterteil, weitere Zuleitung DN150**
Zulage für das zusätzliche Gerinne und die Rohrverbindung, bei Schächten vorhergehender Positionen.
Zuleitung DN 150
Menge: 5 St

**01.01.06.0013 Schachtring Muffe (SR-M) 1000mm**
*** Bezugsbeschreibung
Schachtringe SR-M Typ 2 nach DIN EN 1917 – DIN V 4034 –1  und den erhöhten Anforderungen der FBS-Qualitätsrichtlinien,
beständig gegen chemisch mäßig angreifende Umgebung
gem. DIN EN 206-1 Expositionsklasse XA 2 Tabelle 1
Schachtdurchmesser 1000mm
Höhe des Fertigteils 1000mm
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 1 St

**01.01.06.0014 Schachtring Muffe (SR-M) 500mm**
*** wie Position 01.01.06.0013
Höhe des Fertigteils 500mm
Menge: 1 St

**01.01.06.0015 Schachtring Muffe (SR-M) 250mm**
*** wie Position 01.01.06.0013
Höhe des Fertigteils 250mm
Menge: 1 St

**01.01.06.0016 Schachthals Muffe (SH-M) 600mm**
*** Bezugsbeschreibung
Schachthals (Konus) SH-M Typ 2 nach DIN EN 1917 – DIN V 4034 –1  und den erhöhten Anforderungen der FBS-Qualitätsrichtlinien,
beständig gegen chemisch mäßig angreifende Umgebung
gem. DIN EN 206-1 Expositionsklasse XA 2 Tabelle 1
1000/625 x 600
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 9 St

**01.01.06.0017 Schachthals Muffe (SH-M) 300mm**
*** wie Position 01.01.06.0016
Minikonus, 1000/625 x 300
Menge: 3 St

**01.01.06.0018 Auflagerring 100mm**
Auflageringe AR-V Typ 2 nach DIN EN 1917 – DIN V 4034 –1  und den erhöhten Anforderungen der FBS-Qualitätsrichtlinien,
beständig gegen chemisch mäßig angreifende Umgebung
gem. DIN EN 206-1 Expositionsklasse XA 2 Tabelle 1
Die Höhenangleichung ist aus der minimal möglichen
Anzahl von Fertigteilen zusammenzusetzen.
AR-V 625 x 100
liefern und höhen- und fachgerecht einbauen.
Menge: 22 St

**01.01.06.0019 Kernbohrung DN150, Beton/PP**
Kernbohrung und fachgerechter Anschluss an Beton-Schacht  inkl. Dichtungsmanschette für Kanalanschluss DN150 PP
Menge: 1 St

**01.01.06.0020 Schachtabdeckung D400 liefern und einbauen**
Schachtabdeckung, DIN EN 124 und DIN 1229, vollfugig auf Mörtelbett aus Fertigzementmörtel herstellen.
Druckfestigkeit fck,cube des Mörtels min. 20 N/mm²,
Zement Art CEM I, max. w/z 0,50, frost-/tausalzbeständig.
Abdeckung Klasse D 400 mit Rahmen aus Gusseisen und Beton, mit Schmutzfänger DIN 1221
liefern und höhen- und fachgerecht einbauen (Endzustand!).
Menge: 11 St

**01.01.06.0021 Kanalreinigung**
Einsatz eines kombinierten Hochdruckspül- und Saugfahrzeuges zur Reinigung von Abwasserkanälen mit einem Verschmutzungsgrad bis 10%, definiert als Höhe der Ablagerung bezogen auf die Rohrnennweite im Schachteinbindungsbereich.
Jede gespühlte Haltung wird nur einmal vergütet.
Profilgröße Kreis DN150-250 PP
Das erforderliche Wasser wird bauseits zur Verfügung gestellt, Entsorgung Spülgut durch AN.
Menge: 175 m

**01.01.06.0022 TV-Inspektion**
Abnahme der Hauptkanäle, Hausanschlüsse und Schächte durch TV-Inspektion mittels Videokamerabefahrung gemäß DIN 25435, ATV Merkblatt M143, ISYBAU-Format Typ H.
inkl. Übergabe des Videomaterial und Protokolle auf USB-Stick, sowieso Protokolle in Papierform.
Abrechnung pro lfdm Kanal für Kunststoffleitung DN150 bis 250.
Menge: 175 m

**01.01.06.0023 Dichtigkeitsprüfung Kanal**
gemäß DIN EN 1779. Prüfmedium nach Wahl des AN.
Abrechnung pro lfdm Kanal für Kunststoffleitung DN150 bis 250.
Menge: 175 m

**01.01.06.0024 Dichtigkeitsprüfung Schacht, 3,00m**
gemäß DIN EN 1779. Prüfmedium nach Wahl des AN.
Schachttiefe bis 3,00 m
Menge: 5 St

##### 01.01.07 Hebeanlage mit Druckleitung

*Hinweis: Hebeanlage baulicher Teil*
im folgenden wird der bauliche Teil der Hebeanlage beschrieben. Bauseits wird im Nachgang die Maschinen- und Elektrotechnik nach vorheriger Abstimmung mit dem AN installiert.

**01.01.07.0001 Ortbeton der Sauberkeitsschicht, C10/15**
Ortbeton der Sauberkeitsschicht, Untergrund waagerecht,
obere Betonfläche waagerecht, aus unbewehrtem Beton
als Normalbeton DIN 1045 C10/15, Dicke über 5 bis 10 cm.
Menge: 1 m³

**01.01.07.0002 Pumpstation Beton-Fertigteilschacht DN 1500**
Beton-Fertigteilschacht DN 1500 zur Aufnahme von 2
Tauchmotorpumpen in Nassaufstellung liefern und
einbauen.
Muffenausbildung zwischen den Bauteilen nach DIN-V
4034-1.
Die Herstellung erfolgt in güteüberwachter
Fertigbauweise aus wasserundurchlässigem, fugenlosem
Stahlbeton, gefertigt aus hochwertigem Beton C40/50 nach EN 206-1 und DIN1045,
Expositionsklassen  XA2, XM1, XF3, XC4
Lastannahme  FB 101 (SLW 60)
statischer Nachweis  Typenstatik für Grundbehälter und Abdeckplatte
Bewehrung:  auf Risssicherheit
Innendurchmesser  1500 mm
Wandstärke  ca. 150 mm
Bodenstärke  ca. 200 mm
Einbautiefe  von Schachtsohle bis GOK ca. 3000 mm

bestehend aus:

1 Stück monolith. Schachtunterteil in fugenloser
Bauweise nach "Glockengießverfahren", d.h. Wandung
und Boden fugenlos in einem Arbeitsgang "über Kopf"
gegossen. Die Aushärtung des Betons erfolgt in der
Stahlschalung - keine Sofortentschalung.
Bodenteil mit einer speziellen auf die ausgewählten Pumpen abgestimmten Pumpensumpfprofilierung (nach Angabe AG), weitestgehend ablagerungsfrei, werkseitig monolithisch eingegossen.
Innendurchmesser  1500 mm
Außendurchmesser  ca. 1800 mm

1 Stück monolith. Schachtaufsatzteil mit Decke "Haube",
Wandung und Decke fugenlos in einem Arbeitsgang
gegossen.
Mit Untermuffe nach DIN V4034
Innendurchmesser  1500 mm
Außendurchmesser  ca. 1800 mm
Deckenstärke  ca. 220 mm bzw. nach Statik
Belastung der Decke  FB 101 (SLW 60)
Mit 1 Einstiegs- und Montageöffnung 1000 x 1000 mm,
Stahlbeton-Aufsatzrahmen werkseitig auf Decke
aufgeklebt,
1000 x 1000 mm i.L. bzw. 1300 x 1300 mm außen,
1 Stück Schachtabdeckung 1-teilig, aus Edelstahl,
1000 x 1000 mm i.L. aus 2 mm Edelstahlblech mit
Isolierung, mit Überkreuzung zur Mitte hin,
mit Dunsthut DN 150, mit Gummidichtung zwischen Rahmen
und Deckel, mit Gasfederstärken als Öffnungshilfe,
mit Aufhaltevorrichtung Verschlussvorrichtung einschl.
werkseitiger direkter Montage auf Rahmen,
einschl. Schließzylindereinsatz
1 Stück Schachtdichtungen DN 1500 / DIN 4060 -
vorgeschmiert,

Lastübertragungsringe DN 1500 / DIN 4060 inkl.
werkseitig eingebauten Wanddurchführungen für:

1 x Zulaufrohr DN 200 PP
Sohle 1. Zulauf unter GOK  ca. 1,90 m

2 x E-Kabel-Leerrohr DN 100 / DA 110 PVC-PP-Rohr

Druckleitung 1 x DA 90 x 8,2 HDPE
Sohle Abgang Druckleitungunter GOK ca. 1,50 m,
inkl. erforderlicher Dichteinsätze für
druckwasserdichten Anschluss der Rohrleitungen

1 Stück Schachteinstiegsleiter aus Edelstahl, Leiterbreite innen 40 cm, Baulänge entsprechend der vorstehend beschriebenen Schachttiefe,
inkl. Wandanker aus Edelstahl in der notwendigen
Baulänge, inkl. Befestigungsmaterial,

1 Stück Einstiegshilfe aus Edelstahl für Wandmontage,
versenk- bzw. ausziehbar, (mit kleiner Montageplatte /
Montage auch in Einstiegsöffnung möglich),

1 Stück Fundamenterder VA als Flachbandex 20 m,

Auftriebssicherung:
werkseitige Ausführung des monolithischen
Schachtunterteils mit einem umlaufenden
Stahlbeton-Auftriebskranz
Kranzbreite  250 mm
Kranzhöhe  200 mm
Außendurchmesser  2300 mm

komplett frei Baustelle liefern, abladen und in
Baugrube fachgerecht setzen.
Absolut wasserdichte, bis ca. 0,50 m über
Geländeoberkante überflutungssichere Ausführung mit
Auftriebssicherung
Gesamtschachthöhe von Sohle bis Oberkante Deckel
ca. 3500 mm.
Sämtliche Kran- und Montagegebühren sind im EP
enthalten. Sämtliche Erschwernisse und Einbauteile sind
ebenso in den EP einzurechnen wie das Liefern der
prüffähigen statischen Berechnung.
Alle anfallenden Erdarbeiten sowie Aushub der Baugrube
und Verfüllen werden nach gesonderter Position vergütet.
Menge: 1 St

**01.01.07.0003 Zulage für 50cm mehr Schachthöhe**
Zulage zu vorherige Position
Pumpschacht DN1500 weitere 50cm tiefer.
Abrechnung je 50cm
Menge: 1 St

**01.01.07.0004 Kernbohrungen D = 200 mm herstellen**
Kernbohrungen senkrecht oder waagerecht in Betonwänden
oder Betondecken mit einem Spezial-Bohrgerät erstellen,
einschl. dazugehörigen Nebenarbeiten, wie Stahlzuschlag
(Armierungseisen), Auf- und Abbau von
Hilfskonstruktionen, Lösen und Entfernen des Bohrkerns,
Reinigen des Bohrlochs.
Wandstärke: bis 20 cm
Durchmesser: 200 mm.
inkl. Dichtungsmanschette für dichten Anschluss von PP-Leitungen
Menge: 1 St

**01.01.07.0005 Kernbohrungen D = 100 mm herstellen**
wie vorherige Position, jedoch
DN 150
Menge: 1 St

**01.01.07.0006 Dichtheitsprüfung für Pumpstation**
Dichtheitsprüfung nach DIN EN 1610 mit Luft oder Wasser
einschl. aller erforderlichen Anlagen und Abdichtungen,
des Pumpschachts aus Kunststoff, sowie einschl. aller
erforderlichen Nebenleistungen
Verfahren nach Wahl des AN.
Menge: 1 St

**01.01.07.0007 Zusammenschluss Druckleitung-Pumpschacht**
dichter und fachgerechter Zusammenschluss von Druckleitung PE DA 90 x 8,2 mit Abgang Pumpschacht V2A
Menge: 1 St

**01.01.07.0008 Aushub Rohrgraben für Kabelleerrohr**
Aushub Rohrgraben für Kabelleerrohr
Aushubtiefe ca 60 cm, Breite ca. 40 cm
Aushub seitlich gelagert für den Wiedereinbau zum
verlegen für Leerrohre DN 100, bzw. bauseits gestellt
Kabel
Menge: 2 m³

**01.01.07.0009 Leerrohr aus PVC hart, DN 100**
Leerrohr aus PVC hart, DN 100 als Kabelschutzrohr
einschl. verzinkten Zugdraht
Rohrauflager bzw. -umhüllung mit Sand
incl. einlegen eines Trassenwarnbandes mit Stahleinlage
Menge: 10 m

**01.01.07.0010 Leerrohr Zulage Bogen**
Leerrohre wie vor beschrieben,
jedoch Zuschlag für Bögen 15 - 45 Grad  DN 100
Menge: 10 St

**01.01.07.0011 Verschlußteller DN 100**
Menge: 2 St

**01.01.07.0012 Bandeisens als Erdung**
Lieferung und Verlegung eines zusätzlichen Fundamenterders als Erdung
für die Elektrische Anlage
Bandeisen aus Edelstahl V4A
Menge: 30 m

*Hinweis: Abwasserrohr PE 100 werden gemäß DVGW-Arbeitsblatt GW*
Abwasserrohr PE 100 werden gemäß DVGW-Arbeitsblatt GW 335 A2, und nach der DIN EN 12201, DIN 4074/75 und DIN 19537 hergestellt.Die Rohre tragen gemäß DVGW-Zulassungsbescheid die Prüfzeichen:

DW-8136AT2581 (bis einschl. DA 63 mm),
DW-8141AT2582 (DA 75 bis DA 225 mm),
DW-8146AT2583(ab DA 250 mm)
und das Gütezeichen der DIN CERTCO.

Die PE 100 Standardrohre, Schmelzindexgruppe 003, in
der Farbe schwarz mit braunen Streifen sind zur
Verlegung im Sandbett geeignet.

Leistung
Die vereinbarte Leistung beinhaltet, Abwasserrohre aus
Polyethylen PE 100 gefertigt nach DVGW-Arbeitsblatt GW
335 A2, zu liefern sowie höhen- und fluchtgerecht in
vorhandene Gräben mit Überdeckungshöhen von ca. 1,0 m
fachgerecht nach DIN EN -und KRV Verlegeanleitungen auf
Sandbett zu verlegen.

**01.01.07.0013 PE-HD DA 90 RC, in offenen Graben**
liegern und fachgerechtes Verlegen von
Abwasserdruckleitung
PE100, SRD 11, DA 90 x 8,2 mm
nach Herstellerangaben, einschl. Einsandung nach DIN
Kanalgraben in gesondeter Position.
Stangenware, auf geforderte Längen kürzen, einschl.
fachgerechte Verbindung zwischen einzelnen
Abschnitten.

Wavin PE100-RC oder glw.
angebotenes Fabrikat: _______________
Menge: 30 m

**01.01.07.0014 Druckentspannungsschacht**
zum turbulenzfreien Druckabbau am Ende der Druckleitung nach ATV-DVWK-A 157 für fäkalienhaltiges Abwasser.
wasserundurchlässigem Stahlbeton-Rundbehälter aus C 35/45 (B45) in monolithischer Rundbauweise nach DIN EN 206-1 und EC 2 (DIN EN1992-1-1)
Expositionsklassen: XC4, (XA2), XF3
Sohlstärke: verstärkter Boden mit mind. 150 mm
Sohlprofilierung: werkseitig ausgebildetem Gerinne inkl. Zulaufeinführung unter Wasser zum turbulenzfreien Druckabbau (Turbulenzen sind aufgrund der anaeroben Verhältnisse zu vermeiden) und dauerhafter Benetzung des Druckleitungsscheitels zur Vermeidung von Sielhautbildung und daraus resultierender Sulfidentwicklung

Muffenausbildung zwischen den Bauteilen nach DIN 4034-1 inkl. Lastübertragung und Schachtdichtung

Innendurchmesser: 1000 mm

Zulaufleitung: DA 90 PEHD inkl. Dichtglieder zur Abdichtung der Druckabgangsleitung

Ablaufleitung: DN 150 PVC / PP inkl. Mehrlippendichtung

Bohrungen für Belüftungsleerrohr: DN 100 PVC inkl. Mehrlippendichtung

Konus mit einer exzentrischen Öffnung Ø 625 mm, freier Durchstieg nach DIN 1989-3 (Position der Öffnungen optimal zum Einsteigen in den Schacht)

Schachtabdeckung: Klasse D, Begu, mit Lüftung, und Schmutzfänger

Inkl. Innenbeschichtungen JGS mit DIBt-Zulassung gegen biogene Schwefelsäurekorrosion
Inkl. rutschhemmender Gitterrosteinlage R12 aus Edelstahl VA
Schachteinstiegsleiter (Breite 300 mm) aus Edelstahl inkl. passende Wandanker und Befestigungsmaterial.
Spezielle Entlüftung des Gasraumes mit Entlüftungsrohr DN 100 mit Dunsthut Länge: 1,5 m in Edelstahl ausgeführt als Abschluss der Entlüftungsleitung,
inkl. Anschluss Entlüftung und Druckleitung.

Typ: LevaDrop-50, oder glw.
angebotenes Fabrikat: ________________________
Menge: 1 St

##### 01.01.08 Regenwasserentwässerung

**01.01.08.0001 Abwasserkanal PP glatt, DN150**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: blau
DN150, Hausanschluss, inkl. Sandauflager

Grabenbreite gemäß DIN EN 1610: ca. 0,90 m
Untere Bettungsschicht: 12cm
Seitenverfüllung 16cm
Abdeckung: 30cm

Hersteller/Typ: REHAU AWADUKT PP SN10 oder. glw.
Hersteller/Typ:________________________
Menge: 100 m

**01.01.08.0002 Zulage Kiesummantelung DN150**
*** Bedarfsposition ohne GB
Zulage zu vorhergehenden Position DN150 Kanalleitung für Ausbildung einer unteren Bettungsschicht, Seitenverfüllung und Abdeckung aus Rollkies.
Menge: 40 m

**01.01.08.0003 Abwasserkanal PP glatt, DN300**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: blau
DN300, Zulauf / Ablauf Klärbecken

Grabenbreite gemäß DIN EN 1610: ca. 0,90 m
Untere Bettungsschicht: 12cm
Seitenverfüllung 30cm
Abdeckung: 30cm

Hersteller/Typ: REHAU AWADUKT PP SN10 oder. glw.
Hersteller/Typ:________________________
Menge: 10 m

**01.01.08.0004 Abwasserkanal Beton, DN400**
Entwässerungsleitung aus Betonrohren Typ 2
nach DIN EN 1916 -  DIN V 1201
und den erhöhten Anforderungen der FBS-Qualitätsrichtlinien herstellen,
beständig gegen chemisch mäßig angreifende Umgebung
gem. DIN EN 206-1 Expositionsklasse XA 2 Tabelle 1
Form B-K-GM Kreisquerschnitt mit Glockenmuffe
Rohrverbindung mit fest in der Muffe eingebauter Dichtung
Dichtmittel nach DIN EN 681-1 - DIN 4060
Einbau und Bettung gemäß DIN EN 1610
Prüffähige Statik gem. ATV-DVWK A 127
nach Herstellerverlegeanleitungen höhen- und fluchtgerecht in vorhandene Gräben und nach den Verlegerichtlinien des Herstellers verlegen.

Rohrdurchmesser DN 400
inkl. Sandauflager
Grabenbreite gemäß DIN EN 1610: ca. 0,90 m
Untere Bettungsschicht: 12cm
Seitenverfüllung 40cm
Abdeckung: 30cm
Hersteller/Typ: Haba-Beton oder gleichwertig.
Hersteller/Typ:________________________
Menge: 190 m

**01.01.08.0005 Abwasserkanal Beton, DN500**
wie vorherige Position, jedoch
Rohrdurchmesser DN 500
in Einzellängen
inkl. Sandauflager
Grabenbreite gemäß DIN EN 1610: ca. 0,90 m
Untere Bettungsschicht: 12cm
Seitenverfüllung 50cm
Abdeckung: 30cm
Menge: 20 m

**01.01.08.0006 Zulage Kiesummantelung DN400**
*** Bedarfsposition ohne GB
Zulage zu vorhergehenden Position DN400 Kanalleitung für Ausbildung einer unteren Bettungsschicht, Seitenverfüllung und Abdeckung aus Rollkies.
Menge: 80 m

**01.01.08.0007 Zulage Kiesummantelung DN500**
*** Bedarfsposition ohne GB
Zulage zu vorhergehenden Position DN500 Kanalleitung für Ausbildung einer unteren Bettungsschicht, Seitenverfüllung und Abdeckung aus Rollkies.
Menge: 10 m

**01.01.08.0008 Formstück Bogen DN150, PP**
Formstücke komplett mit Dichtung gemäß DIN liefern und im Gefälle fachgerecht einbauen.
Bögen in unterschiedlichen Winkel, DN150, PP
Menge: 20 St

**01.01.08.0009 Formstück, Abdeckkappe DN150**
Formstücke komplett mit Dichtung gemäß DIN liefern und fachgerecht einbauen, DN150
Einschl. Holzpflock über Gelände
Menge: 10 St

**01.01.08.0010 Anschluß an Betonrohr**
Sattelstück DN/OD 160/90° mit konischer Einschraubkrone aus Polypropylen mit integriertem Kugelgelenk, Rohrleitung im Kugelgelenk allseitig zwischen 0 und 7,5°(gesamt 15°) stufenlos abwinkelbar.
Anschlussdichtung aus SBR mit Innengewinde und zusätzlicher Quelldichtung aus thermoplastischem Elastomer.
Sattelstück zum seitlichen Anschluss von glattwandigen Kanalrohren DN/OD 160 an Beton- oder Stahlbetonrohre nach DIN 4032/4035
Wanddicke ca.: 70 mm
DN 300 bis 500
Im Einheitspreis ist der fachgerechte Anschluss mittels Kernbohrgerät am Hauptkanal einzurechnen.
Hersteller/Typ: Rehau Awadock New Generation o. glw.
Hersteller/Typ:________________________
Menge: 5 St

**01.01.08.0011 Schachtunterteil Muffe (SU-M) 400/400, 1000mm**
Schachtunterteil SU-M Typ 2 nach DIN EN 1917 – DIN V 4034 –1,
lichte Weite DN 1000 mm
lichte Höhe 800 mm
liefern und höhen- und fachgerecht einbauen.
Für Regen- und Schmutzwasserkanäle.
Schachtkörper, Gerinne und Auftritt monolithisch aus Beton C 40/50 mit homogener Betonoberfläche und glattem ungeschlämmten Gerinneverlauf fugenlos in einem Guss in der Schalung erhärtet gefertigt.
Wassereindringtiefe kleiner als 20mm
Neigung der Auftrittsfläche kegelförmig in Richtung Schachtmitte 1:20,
mit Dichtring nach DIN EN 681-1,
Gerinne scheitelhoch bis Anschlussdurchmesser DN 500
Gerinne bis max. +50cm ab Anschlussdurchmesser DN 600
Anschlüsse für gelenkige Einbindungen:
Zuleitung: Beton DN 400
Ableitung: Beton DN 400
liefern und höhen- und fachgerecht einbauen.

Hersteller/Typ: Haba-Beton, Haba-Perfect oder gleichwertig.
Hersteller/Typ:________________________
Menge: 4 St

**01.01.08.0012 Schachtunterteil Muffe (SU-M) 500/500, 1000mm**
wie vorherige Position, jedoch
lichte Weite DN 1000 mm
lichte Höhe 900 mm

Zuleitung: Beton DN 500
Ableitung: Beton DN 500

inkl. abgewinkeltem Gerinne
Menge: 4 St

**01.01.08.0013 Schachtunterteil Muffe (SU-M) 150/150, 1000mm**
wie voherige Position, jedoch:
Revisionsschacht
Zuleitung: Kunststoffrohr, PVC-U / PP DN 150
Ableitung: Kunststoffrohr, PVC-U / PP DN 150

Hersteller/Typ: Haba-Beton, Haba-Perfect oder gleichwertig.
Hersteller/Typ:________________________
Menge: 6 St

**01.01.08.0014 Zulage zu Schachtunterteil, abgewinkeltes Gerinne**
für den Einbau eines abgewinkelten Gerinnes bei Schächten vorgehende Positionen. Maßgebend für die Abrechnung ist der Durchmesser der abgehenden Rohrleitung. Bei Schächten mit 2 und mehr Zuläufen wird diese Position nur einmal je Schachtunterteil vergütet.
Menge: 2 St

**01.01.08.0015 Zulage zu Schachtunterteil, weitere Zuleitung DN150**
Zulage für das zusätzliche Gerinne und die Rohrverbindung, bei Schächten vorhergehender Positionen.
Zuleitung DN 150
Menge: 2 St

**01.01.08.0016 Schachtring Muffe (SR-M) 1000mm**
Schachtringe SR-M Typ 2 nach DIN EN 1917 – DIN V 4034 –1  und den erhöhten Anforderungen der FBS-Qualitätsrichtlinien,
beständig gegen chemisch mäßig angreifende Umgebung
gem. DIN EN 206-1 Expositionsklasse XA 2 Tabelle 1
Schachtdurchmesser 1000mm
Höhe des Fertigteils 1000mm
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 1 St

**01.01.08.0017 Schachtring Muffe (SR-M) 500mm**
wie voherige Position, jedoch:
Höhe des Fertigteils 500mm
Menge: 1 St

**01.01.08.0018 Schachthals Muffe (SH-M) 600mm**
Schachthals (Konus) SH-M Typ 2 nach DIN EN 1917 – DIN V 4034 –1  und den erhöhten Anforderungen der FBS-Qualitätsrichtlinien,
beständig gegen chemisch mäßig angreifende Umgebung
gem. DIN EN 206-1 Expositionsklasse XA 2 Tabelle 1
1000/625 x 600
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 7 St

**01.01.08.0019 Schachthals Muffe (SH-M) 300mm**
wie vorherige Position, jedoch
1000/625 x 300
Menge: 7 St

**01.01.08.0020 Auflagerring 100mm**
Auflageringe AR-V Typ 2 nach DIN EN 1917 – DIN V 4034 –1  und den erhöhten Anforderungen der FBS-Qualitätsrichtlinien,
beständig gegen chemisch mäßig angreifende Umgebung
gem. DIN EN 206-1 Expositionsklasse XA 2 Tabelle 1
Die Höhenangleichung ist aus der minimal möglichen
Anzahl von Fertigteilen zusammenzusetzen.
AR-V 625 x 100
liefern und höhen- und fachgerecht einbauen.
Menge: 20 St

**01.01.08.0021 Kernbohrung DN150, Beton/PP**
Kernbohrung und fachgerechter Anschluss an Beton-Schacht  inkl. Dichtungsmanschette für Kanalanschluss DN150 PP
Menge: 1 St

**01.01.08.0022 Straßenablauf 500/500 PP**
PP-Straßenablauf, eckig, einschl. Aufsätze 500 x 500 mm Klasse D 400 nach DIN EN 124/ DIN 1229, Werkstoff PP, Straßenablauf aus 100 % Neumaterial ohne Recycling- und Schäumungsanteile, beständig gegen aggressive Abwässer, Tausalze und Frost, Auslaufstutzen DN/OD 160 mm, 10° geneigt, Anschluss für PVC-KG Rohre nach DIN EN 1401 und PP-Rohre nach DIN EN 1852,
aus hochwertigem Polypropylen, mit horizontalen und vertikalen Verstärkungsrippen, modularer Aufbau, mit Sandfang ausführbar,
mit Dichtringen zwischen den einzelnen Modulen,
Ablaufstutzen KG Spitzende DN 160, Anschluss nach DIN EN 1401 (PVC-U), nach DIN 8074/8075 (PE), nach DIN 1852 (PP), mit 10° Gefälle
Übergang Boden/Ablauf kugelförmig gestaltet - dadurch vollständige Entleerung und Selbstreinigung
einschl. Gusseisenabdeckung Klasse D in Pultform und Ausgleichsringe
Liefern und nach Verlegeanleitung fachgerecht einbauen.

Hersteller/Typ: REHAU RainSpot oder. glw.
Hersteller/Typ:________________________
Menge: 5 St

**01.01.08.0023 Schachtabdeckung D400 liefern und einbauen**
Schachtabdeckung, DIN EN 124 und DIN 1229, vollfugig auf Mörtelbett aus Fertigzementmörtel herstellen.
Druckfestigkeit fck,cube des Mörtels min. 20 N/mm²,
Zement Art CEM I, max. w/z 0,50, frost-/tausalzbeständig.
Abdeckung Klasse D 400 mit Rahmen aus Gusseisen und Beton, mit Schmutzfänger DIN 1221
liefern und höhen- und fachgerecht einbauen.(Endzustand!)
Menge: 14 St

**01.01.08.0024 Schachtabdeckung B125 liefern und einbauen**
Schachtabdeckung, DIN EN 124 und DIN 1229, vollfugig auf Mörtelbett aus Fertigzementmörtel herstellen.
Druckfestigkeit fck,cube des Mörtels min. 20 N/mm²,
Zement Art CEM I, max. w/z 0,50, frost-/tausalzbeständig.
Abdeckung Klasse B125 mit Rahmen aus Gusseisen und Beton, mit Schmutzfänger DIN 1221
liefern und höhen- und fachgerecht einbauen. (Endzustand!)
Menge: 1 St

**01.01.08.0025 TV-Inspektion**
Abnahme der Hauptkanäle, Hausanschlüsse, Straßenablaufanschlüsse und Schächte durch TV-Inspektion mittels Videokamerabefahrung gemäß DIN 25435, ATV Merkblatt M143, ISYBAU-Format Typ H.
inkl. Übergabe des Videomaterial und Protokolle auf USB-Stick, sowieso Protokolle in Papierform.
Abrechnung pro lfdm Kanal DN150 bis 500.
Menge: 300 m

**01.01.08.0026 Dichtigkeitsprüfung Kanal**
gemäß DIN EN 1779. Prüfmedium nach Wahl des AN.
Abrechnung pro lfdm Kanal DN150 bis 500.
Menge: 300 m

**01.01.08.0027 Dichtigkeitsprüfung Schacht, 3,00m**
gemäß DIN EN 1779. Prüfmedium nach Wahl des AN.
Schachttiefe bis 3,00 m
Menge: 8 St

##### 01.01.09 Regenrückhaltebecken

*Hinweis: Homogenbereiche nach DIN18300*
Das Bodengutachten kann beim Bauherrn eingesehen werden.
Zusammenfassung:
Homogenbereich 0: Oberboden  0,00m bis -0,50m
Homogenbereich 1: Schluffe, Tone  -0,50m bis ca.-2,30m
Homogenbereich 2: Schluffe:  -2,30m bis ca. -5,00

Der Boden ist sehr inhomogen und grundsätzlich nicht tragfähig. Dies ist für den fachgerechten Einbau zu beachten.

**01.01.09.0001 Boden lösen und entsorgen, Z0**
*** Bezugsbeschreibung
Boden aus landwirtschaftlichen Flächen, usw. nach Angabe Bauleitung lösen, laden, fördern,
in Eigentum des AN übernehmen und einer Verwertung nach Wahl des AN zuführen, voraussichtliche Kategorie Z0
Boden der Klasse 3-5 (Homogenbereich 1), im Bereich des Regenrückhaltebeckens
Tiefe bis ca. 1,00 m
Menge: 510 m³

**01.01.09.0002 Zulage Z1.1**
*** Bedarfsposition ohne GB
*** wie Position 01.01.09.0001
für die Entsorgung nach Kategorie Z1.1
Menge: 200 m³

**01.01.09.0003 Zulage Z1.2**
*** Bedarfsposition ohne GB
*** wie Position 01.01.09.0001
für die Entsorgung nach Kategorie Z1.2
Menge: 100 m³

**01.01.09.0004 Boden lösen und seitlich lagern**
Boden aus landwirtschaftlichen Flächen, usw. nach Angabe Bauleitung lösen, laden, fördern,
seitlich auf Mieten fachgerecht für Wiedereinbau lagern.
Boden der Klasse 3-5 (Homogenbereich 1), im Bereich des Regenrückhaltebeckens
Tiefe bis ca. 1,00 m
Menge: 110 m³

**01.01.09.0005 Boden wiedereinbauen**
seitlich gelagerten Boden gem. Angabe Bauleitung profilgerecht zu Geländeangleichung wiedereinbauen.
Einbauhöhen bis ca. 50 cm
Menge: 110 m³

**01.01.09.0006 Gründungssohle herstellen und verdichten**
Untergrund im Bereich der Beckensohle, usw. fachgerecht  profilieren, herstellen und verdichten.
Menge: 650 m²

**01.01.09.0007 Frostschutzschicht herstellen, gebrochenes Material**
Frostschutzschicht aus gebrochenem Material,
für Wege, usw. herstellen,
Dicke ca. 50 cm,
profilgerecht einbauen und lageweise fachgerecht verdichten.
Menge: 150 m³

**01.01.09.0008 Deckschicht ohne Bindemittel herstellen**
Deckschicht ohne Bindemittel herstellen
auf Frostschutzkies, o.ä.
Einbaudicke 10 cm
in Wegen, Anschlüsse, usw.
Mineralbeton 0/16 aus gebrochenem Kies (Kalkstein) gemäß Vorgabe einbauen und verdichten.
Menge: 300 m²

**01.01.09.0009 Trennbauwerk DN1500**
Trenn- und Drosselbauwerk für Regenwasser-Teilstrombehandlung.
Stahlbeton-Rundbehälter aus C 35/45 (B45) in monolithischer Rundbauweise.
integrierte Schwelle aus Stahlbetonin Breite und Höhe entsprechend Bemessungsvorgaben 300mm über Sohle
werkseitig vormontierte Schachtleiter oder Steigeisen.
Zu-, Abschlag- und Ablauföffnungen für vorgegebene Durchmesser und Rohrmaterialien, werkseitig vormontiert.
Abdeckplatte für Lastbild LKW 12 / PKW.
Schachtabdeckung D=600mm, Klasse D

Innendurchmesser: d ____________mm
Nennweite / Material Zulauf: DN 500 Beton
Nennweite / Material Abschlag: DN 500 Beton
Nennweite / Material Ablauf:  DN 300 PP
Abfluss Ablauf (Drosselstrecke): 20 Ltr./sec

Zulauftiefe: ZT ca. ______mm
Ablauftiefe: AT ca. ______mm
Gesamttiefe: ca. ______mm
Liefern und fachgerecht Versetzen
Menge: 1 St

**01.01.09.0010 Regenklärbecken, Sedimentationsanlage**
Regenklärbecken als offenes Becken
nach DIN 1045/ DIN EN 206- 1
Betongüte: C 35/ 45
WU - Beton nach DIN 1048
Expositionsklassen: XC4/ XF3/ XA1
Rissbreitenbegrenzung: 0,20 mm
Betondeckung nomc: 4,00 cm
Kompaktbauweise

Technische Daten Grundbauwerk:

lichte Baulänge:  6,00 m
lichte Baubreite:  2,00 m
lichte Bauhöhe:  3,00 m
Wasserstand:  2,00 m
Einbautiefe:  3,25 m

Gesamteinbautiefe:  3,50 m

Wandstärke:  25 cm
Bodenstärke:  25 cm

schwerstes Einzelteil:  ca. 44,00 t
Gesamtgewicht:  ca. 44,00 t

max. Überdeckung:  keine (offenes Bauwerk)

im Lieferumfang enthalten:

- prüffähige statische Berechnung

- Ausführungplanung
  (Freigabe- und Werkplanung)

- inkl. nachfolgend aufgeführten
  Rohranschlussmuffen
  - 1 Stk. DN 300 KG
  - 1 Stk. DN 150 KG

- 2 Stk. Tauchwände aus Stahlbeton

- 2 x Steigbügelgang nach DIN 19555 Form B, orange

Fuchs Regenklärbäcken oder glw.
angebotenes Fabrikat: ________________________
Menge: 1 St

**01.01.09.0011 Teichmönch, Ablaufregelwerk**
Teichmönch/Ablaufregelwerk zur gedrosselten Ableitung des aufgestauten Regenwassers, liefern und fachgerecht einbauen.
Regelbauwerk komplett herstellen, auf Sauberkeitsschicht, Schachtboden und -wände aus Stahlbeton glatt geschalt,
Wände mit integriertem Edelstahl-Winkeleisen für Gitterrostabdeckung und Edelstahl-U-Profilen für Holzbohlen.
Auslauföffnung, sowie fachgerechter Anschluss eines Auslaufsrohrs DN 500 Beton
Gitterrostabdeckung mit Maschenweite 30/30mm, d = 30 mm, feuerverzinkt, oder glw.
Hartholzbohlen, d = ca. 50 mm, mit Nut und Feder und EPDM Profildichtung
mit zwei Ablauföffnungen je 4 x 5 cm gem. Angabe
oder glw.
Einstauhöhe ca. 1,00 m
gewählte Bauwerksabmessungen:
Länge:  _____________
Breite:  _____________
Höhe:  _____________

Hersteller/Produkt: ______________________
Menge: 1 St

**01.01.09.0012 Böschungsbefestigung mit Natursteinen**
Böschungsbefestigung um Einlauf bzw. Auslauf mit Wasserbausteinen
auf Fundamentbeton C20/25 fachgerecht um das Bauwerk, Auslauf, usw. herstellen,
Fugen mit Fertigzementmörtel vergießen.
Steingröße: 0,1 - 0,3 m³
Menge: 15 m²

**01.01.09.0013 Bachlaufbefestigung mit Natursteinen**
wie vorherige Position, jedoch Befestigung des Bachlaufs, ohne Beton.
Menge: 10 m²

##### 01.01.10 Wellstahldurchlass

**01.01.10.0001 Boden lösen und entsorgen, Z0**
Boden aus Entwässerungsgräben, usw. nach Angabe Bauleitung lösen, laden, fördern,
in Eigentum des AN übernehmen und einer Verwertung nach Wahl des AN zuführen, voraussichtliche Kategorie Z0
Boden der Klasse 3-5 (Homogenbereich 1), im Bereich des Regenrückhaltebeckens
Tiefe bis ca. 1,00 m
Menge: 80 m³

**01.01.10.0002 Boden lösen und wiedereinbauen, Grabenherstellung**
Umverlegung bzw. Herstellung eines Entwässerungsgrabens durch profilgerechtes lösen von Boden aus landwirtschaftlichen Flächen, Gräben, usw. nach Angabe und gleichzeitiger Verfüllung des stillgelegten, angrenzenden Grabens mit dem Aushubmaterial, einschl. fachgerechtem Wiedereinbau und lagenweise verdichten.
Böschungsneigung ca. 1:1
Tiefe bis ca. 1,00 m
Menge: 360 m³

**01.01.10.0003 Wellstahlverrohrung 1,62 / 1,10**
Spiralwellstahlrohr liefern und fachgerecht in Graben einbauen.
Scheitellänge:  ca. 10,00 m
Sohlläge:  ca. 12,00 m (Abrechnungslänge
Sohllänge:  ca. 13 m
Spannweite  ca. 1620 mm
Höhe  ca. 1100mm
Oberflächenquerschnitt  1,42 m²
Mindestüberdeckung  60 cm
Plattendicke  mind. 2,5 mm
Böschungsneigung  1 : 1,5
Korrosionsschutz  Zinkschicht gem. EN 10346
  d = 42 µm
  zzgl. 2x Polymerbeschichtung
  gem. EN 10169-1
  d = mind. 300 µm

Inkl. evtl. erforderlicher Kupplungsbänder zum verbinden einzelner Rohrlängen,
einschl. statische Nachweise,
einschl. fachgerechte Bettung aus 30cm Frostschutzkies und allen Nebenleistungen.

Spiralwellstahlrohr Hel-Cor HCPA-04 oder glw.
angebotenes Fabrikat: _________________________
Menge: 12 m

**01.01.10.0004 Geotexil**
Geotextil Straßenbauvlies 250 g/qm, GRK4,
mechanisch vernadeltes Geotextil Vlies,
PP/PET Fasermaterial, CE zertifiziert
zum Schutz des Korrosionsschutzes auf das Wellstahlrohr gem. Herstellerangaben einbauen.
Menge: 60 m²

**01.01.10.0005 Hinterfüllen mit Frostschutzkies**
Hinterfüllen des Wellstahlrohrs bis zur UK Straßenkoffer mit Frostschutzkies aus gebrochenem Material
EV2 Erdplanum  ≥  45 MN/m²
EV2 Frostschutzschicht  ≥  120 MN/m²
EV2/EV1  ≤  2,5
einschl. profilgerechtem Einbau und lagenweiser Verdichtung
Menge: 110 m³

**01.01.10.0006 Böschungsbefestigung mit Natursteinen**
Böschungsbefestigung um Einlauf bzw. Auslauf mit Wasserbausteinen
auf Fundamentbeton C20/25 fachgerecht um das Wellstahlrohr herstellen,
Fugen mit Fertigzementmörtel vergießen.
Steingröße: 0,1 - 0,3 m³
Menge: 30 m²

**01.01.10.0007 Bachlaufbefestigung mit Natursteinen**
wie vorherige Position, jedoch Befestigung des Bachlaufs, ohne Beton.
Menge: 20 m²

**01.01.10.0008 best. Graben profilieren**
bestehenden Graben vor bzw. nach dem Straßendurchlass gemäß Angabe der Bauleitung mit geeignetem Gerät profilieren.
Grabenbreite ca. 4,0 m, Tiefe ca. 1,0 m
Menge: 40 m²

##### 01.01.11 Erdbau Straßenbau

*Hinweis: Homogenbereiche nach DIN18300*
Das Bodengutachten kann beim Bauherrn eingesehen werden.
Zusammenfassung:
Homogenbereich 0: Oberboden  0,00m bis -0,50m
Homogenbereich 1: Schluffe, Tone  -0,50m bis ca.-2,30m
Homogenbereich 2: Schluffe:  -2,30m bis ca. -5,00

Der Boden ist sehr inhomogen und grundsätzlich nicht tragfähig. Dies ist für den fachgerechten Einbau zu beachten.

**01.01.11.0001 Boden lösen und entsorgen Z0, geplante Trasse**
Boden aus landwirtschaftlichen Flächen, usw. nach Angabe Bauleitung lösen, laden, fördern,
in Eigentum des AN übernehmen und einer Verwertung nach Wahl des AN zuführen, voraussichtliche Kategorie Z0
Boden der Klasse 3-5 (Homogenbereich 1), im Bereich der Trasse,
Tiefe bis ca. 0,50 m
Menge: 410 m³

**01.01.11.0002 Handschachtung**
Erdbau-Aushub per Hand, nach Rücksprache mit Bauleitung.
Menge: 5 m³

**01.01.11.0003 Bodenverbesserung, Einfräsen von Bindemittel**
Bodenverbesserung durch einfräsen von Kalk-Zement-Gemisch gem. statischen Anforderungen ca. 3% profilgerecht und fachgerecht herstellen.
Frästiefe 40 cm
anstehender Boden tonig, schluffig (Bodengutachten kann eingesehen werden)
Einschl. fachgerechter Wässerung und Verarbeitung,
Bindemittel in gesonderter Position
Menge: 1350 m²

**01.01.11.0004 Bindemittel für Bodenverbesserung**
Bindemittel aus Kalk-Zement-Gemisch für die Bodenverbesserung aus vorheriger Position, liefern und für Verarbeitung bereitstellen, einschl. allen Nebenleistungen
Menge: 25 to

**01.01.11.0005 Gründungssohle herstellen und verdichten**
Untergrund im Bereich der Gründungssohle für Straßenkörper, usw. fachgerecht gemäß Regelquerschnitt profilieren, herstellen und verdichten.
Menge: 1350 m²

**01.01.11.0006 Boden liefern und einbauen, Auffüllkies**
Boden liefern und nach Unterlage des AG profilgerecht einbauen und verdichten.
Für Bodenaustausch, u. dgl
Verdichtbares, Material (Frostschutzkies, Auffüllkies), rundkorn
Menge: 410 m³

**01.01.11.0007 Geotexil**
Geotextil Straßenbauvlies 250 g/qm, GRK4,
mechanisch vernadeltes Geotextil Vlies,
PP/PET Fasermaterial, CE zertifiziert
auf profilierter Gründungssohle fachgerecht nach Herstellerangaben einbauen.
Menge: 1350 m²

**01.01.11.0008 Drainage DN100**
Tiefenentwässerung mit Rohrleitung aus Kunststoffrohren nach DIN 4262-1 einschließlich Bettung bis zum Beginn der Sickerschlitze, Seitenverfüllung und Abdeckung mindestens 30 cm über Rohrscheitel herstellen.
Der Aushub wird gesondert vergütet.
Die Oberfläche der Bettung ist mit einer zum rohrhinweisenden Neigung auszubilden und zu glätten.
Rohr gewellt, DN100,
tunnelförmig mit glatter Fliessohle, Bettung aus feinkörnigem Boden (z.B. der Bodengruppe TL, TM),
einschl. Formteile,
einschl. Verfüllung des Dränagegraben mit Rollkies 16/32
einschl. Geotextil, 4-seitiges umschlagen des Dränage- grabens, Bahnen ausreichend überlappt (> 20cm).
inkl. allen Nebenleistungen.
liefern und fachgerecht einbauen
Menge: 200 m

**01.01.11.0009 Frostschutzschicht herstellen, gebrochenes Material**
Frostschutzschicht herstellen aus gebrochenem Material, Bauklasse 1,8
im Fahrbahnbereich
Dicke ca. 60 cm
EV2 Erdplanum  ≥  45 MN/m²
EV2 Frostschutzschicht  ≥  120 MN/m²
EV2/EV1  ≤  2,5
Menge: 1030 m³

**01.01.11.0010 Planum herstellen**
geplante Oberfläche des Oberbaues/Frostschutzkies für Asphalteinbau herstellen.
Planum profilieren und verdichten,
im Fahrbahnbereich, usw.,
unter Berücksichtigung von Einbauten (Schächte, Schieber, u.ä.)
Menge: 1010 m²

**01.01.11.0011 Deckschicht ohne Bindemittel herstellen**
Deckschicht ohne Bindemittel herstellen
auf Frostschutzkies, o.ä.
Einbaudicke  5-10 cm
in Banketten, Anschlüsse, usw.
Mineralbeton 0/16 aus gebrochenem Kies (Kalkstein) gemäß Vorgabe einbauen und verdichten.
Menge: 120 to

**01.01.11.0012 Verdichtungskontrolle Unterbau**
Lastplattendruckversuch zur Verdichtungskontrolle zusätzlich zur Eigenüberwachung im Auftrage des AG gemäß DIN 18134 auf dem vorbereiteten Untergrund (Planum bzw. Frostschutzschicht) in Anwesenheit der örtlichen Bauleitung durchführen,
protokollieren, auswerten und die Ergebnisse dem AG
übergeben. Nur nach Anordnung des AG!
Menge: 2 St

**01.01.11.0013 Probefeld**
Es ist nach der Auskofferung des Straßenkoffers ein Probefeld des geplanten Straßenquerschnitts / Einbaudicke des Frostschutzkoffers anzulegen, um die geforderten Tragfähigkeiten kontrollieren zu können.
Abrechnung nach Massen Frostschutzschicht herstellen.
Mit dieser Position wird der Mehraufwand für die geringe Fläche und Zeitaufwand vergütet.
Abrechnung Frostschutzkies über gesonderte Position.
Menge: 2 St

##### 01.01.12 Pflasterbau

**01.01.12.0001 Großgranitsteinpflasterstreifen 1-zeilig herstellen, gesägt**
Streifen aus Granitgroßpflastersteinen mit einer maximalen Fugenbreite von 15 mm auf 20 cm dickem Fundament herstellen, einschl. Erdarbeiten.
Den Fundamentbeton als seitliche Stütze, soweit der
Streifen nicht an Borde oder dgl.anschließt, 15 cm
breiter als der Streifen herstellen und bis zur halben
Steinhöhe hochziehen.
Fundamentbeton C25/30
1-zeilig,
als Randeinfassung der Fahrbahn, u.dgl.
Nennmaß 160/160 - 220-160 mm,
DIN EN 1341:2013 Klasse 1 (P1, D1, T1),
gesägte Kanten, geflammte Oberfläche
Fugen mit Fertigzementmörtel vergießen, Druckfestigkeit f_ck_cube des Mörtels min 50 N/mm², CEM 1, max w/z 0,50, forst- und tausalzbeständig, Ausbreitmaßklasse F5
Einschl. Vorbereitung für Dehnungsfuge alle 10-15m
Menge: 330 m

**01.01.12.0002 Großgranitsteinpflasterstreifen 2-zeilig herstellen, gesägt**
wie vorherige Position, jedoch
2-zeilig, Ausbildung als "Homburger Kante"
Menge: 190 m

**01.01.12.0003 Dehnungsfuge in Granitzeiler herstellen**
Dehnungsfuge gemäß ZTV-Fug-Stb 13 verrotungsfrei, kompressibel und elastisch herstellen bzw. verschließen.
Abrechungsvorschrift: 15cm je Dehnungsfuge im Graniteinzeiler, Fugen alle 10-15m, nach Angabe Bauleitung.
Endgültige Dehnungsfuge durchgängig durch Bord, Rinne und Fundamentbeton!
Menge: 20 m

**01.01.12.0004 Zulage Zwicken, Schneiden von Pflastersteinen**
Zulage für das Zwicken, Schneiden und Anarbeiten der Pflastersteine im Bereich von Anschlüssen, Einfassungen, usw.
Menge: 20 m

**01.01.12.0005 Zuschlag Verlegen im Radius**
Zuzschlag zu Zeilen und Rinnen für die Verlegung in Radien mit Radius kleiner 12m
Menge: 30 m

**01.01.12.0006 Pflasterdecke aus Kleinsteinpflaster herstellen**
Pflasterdecke aus Naturmosaikpflastersteinen herstellen.
Bettungsdicke 3-4cm.
In Einzelflächen zum Schließen von Restflächen in Plattenbelägen und dgl.,
Kleinstein,
auf Pflasterbett aus Splitt herstellen, Fugen mit Splitt verfüllen und durch Einschlämmen von Sand schließen. (Abrechnung von Einzelflächen unter 0,5m² werden nur nach tatsächlich verlegter Kleinfläche abgerechnet!)
Menge: 10 m²

##### 01.01.13 Asphaltarbeiten

**01.01.13.0001 Asphalttragschicht AC 32 T N, Fertigereinbau 16cm**
Asphalttragschicht aus Asphalttragschichtmischgut
AC 32 T N herstellen auf vorhandener Frostschutzschicht
in Fahrbahnen der Bauklasse 0,3 herstellen.
Einbau in verschiedenen Fahrbahnbereichen der Erschließungsstraße.
Fertigereinbau
Einbaubreite ca. 6,0 m
Einbaudicke 16 cm
mit Bindemittel 50/70.
Mehraufwand im Anfangs- und Endbereich beim Fertigereinbau ist mit einzukalkulieren.
Menge: 1080 m²

**01.01.13.0002 Asphalttragschicht AC 32 T N, Handeinbau 16cm**
Asphalttragschicht aus Asphalttragschichtmischgut
AC 32 T N herstellen auf vorhandener Frostschutzschicht
in Fahrbahnen der Bauklasse 1,8
Einbau in verschiedenen Fahrbahnbereichen
in Einzelflächen unterschiedlicher Größe
Handeinbau
Einbaudicke 16 cm
mit Bindemittel 50/70
Menge: 50 m²

*Hinweis: Hinweis Schichtenverbund*
Bei Aufbringen des Schichtenverbundes bzw. der Asphaltdeckschicht ist auf einen sauberen Untergrund zu achten! Vorheriges Reinigen ist auf Kosten des AN zu erledigen.

**01.01.13.0003 Schichtenverbund maschinell**
Schichtenverbund durch Ansprühen der Unterlage
mit bitumenhaltigem Bindemittel herstellen,
maschinell mit Rampenstritzgerät.
Einschl. leicht verschmutzte bzw. einzelne verschmutzte Stellen vorher reinigen.
Kehrgut in Eigentum des AN übernehmen und einer
Verwertung nach Wahl des AN zuführen
Bindemittel  C 60 B 1-S
Bindemittelmenge ca. 300g/m²
Menge: 1080 m²

**01.01.13.0004 Schichtenverbund Handverdüsung**
Schichtenverbund durch Ansprühen der Unterlage
mit bitumenhaltigem Bindemittel herstellen,
manuell mit Handverdüsung
Einschl. leicht verschmutze Unterlage bzw. einzelne verschmutzt Stellen vorher reinigen.
Kehrgut in Eigentum des AN übernehmen und einer
Verwertung nach Wahl des AN zuführen
Bindemittel  C 60 B 1-S
Bindemittelmenge ca. 300g/m²
Menge: 50 m²

**01.01.13.0005 Zulage Schichtenverbund, Erschwernis entlang Einfassungen**
Zulage zu Schichtenverbund herstellen
für Mehraufwendungen durch Erschwernisse
entlang von Bordsteinen, Einfassungen o.ä.
einschl. verminderter Leistungsansatz in der Fläche
Einfassungen, o.dgl
Menge: 330 m

**01.01.13.0006 Zulage Schichtenverbund, Erschwernis durch Einbauten**
Zulage für Mehraufwendungen durch Erschwernisse beim Schichtenverbund herstellen infolge bestehende Einbauten einschließlich des verminderten Leistungsansatzes in der Fläche.
Schächte, Schieberkappen, u.dgl.
Menge: 16 St

**01.01.13.0007 Asphaltdeckschicht AC 8 D N, Fertigereinbau 4m**
Asphaltdeckschicht aus Asphaltbeton AC 8 D N herstellen.
Einbau in verschiedenen Fahrbahnbereichen der Erschließungsstraße,
Fertigereinbau
Einbaubreite ca. 6,0 m
Einbaudicke 4 cm
mit Bindemittel 50/70.
Mehraufwand im Anfangs- und Endbereich beim Fertigereinbau ist mit einzukalkulieren.
Menge: 1080 m²

**01.01.13.0008 Asphaltdeckschicht AC 8 D N, Handeinbau 4cm**
Asphaltdeckschicht aus Asphaltbeton AC 8 D N herstellen.
Einbau in verschiedenen Fahrbahnbereichen
in Einzelflächen unterschiedlicher Größe
Handeinbau
Einbaudicke 4 cm
mit Bindemittel 50/70
Menge: 50 m²

**01.01.13.0009 Zulage Asphalteinbau, Erschwernis entlang Einfassungen**
Zulage für Mehraufwendungen durch Erschwernisse beim Einbau von Asphaltschichten entlang von Bordsteinen, Rinnen und dgl. einschließlich des verminderten Leistungsansatzes in der Fläche.
Asphalttragschicht entlang Einfassungen.
Menge: 660 m

**01.01.13.0010 Zulage Asphalteinbau, Erschwernis durch Einbauten**
Zulage für Mehraufwendungen durch Erschwernisse beim Einbau von Asphaltschichten infolge bestehende Einbauten einschließlich des verminderten Leistungsansatzes in der Fläche.
Schächte, Schieberkappen, u.dgl. an Fahrbahnoberkante fachgerecht anpassen/hochziehen.
Menge: 32 St

**01.01.13.0011 Asphaltanschlüsse ansprühen**
Seitliche Asphalttragschicht-Anschlußflächen reinigen und zu Herstellung des Verbundes mit bitumenhaltigem Bindemittel anstreichen oder ansprühen.
Reiner Bindemittelgehalt ca. 200 g/m².
Menge: 7 m²

**01.01.13.0012 Anschluss an best. Bauteile**
Anschluß an bestehende Asphaltdecken u. dgl.
mit anschmelzbarem Fugenband herstellen.
Längs- und Querfuge, Dicke der Deckschicht  4,0cm,
Im Bereich Anschlüssen an die best. Straße.
Menge: 40 m

**01.01.13.0013 Höhenangleichung von Kappen im Asphalt**
bestehende Einbauten von Fremdgewerken wie Schieberkappen usw. im Asphaltoberbau freilegen und an die neue Höhe anpassen. (Höhenanpassung der Schachtabdeckungen ist in den jeweiligen Pos. beinhaltet!)
Freigelegten Bereich fachgerecht verfüllen, Abbruchgut entsorgen.
Menge: 7 St

##### 01.01.14 Stundenlohnarbeiten

*Hinweis: Vorbemerkung*
Stundenlohnarbeiten sind ausschließlich nach vorheriger
Absprache mit dem AG auszuführen.

*Hinweis: Verrechnungssätze für Arbeitskräfte*

**01.01.14.0001 Polier**
Menge: 5 Std

**01.01.14.0002 Bauvorarbeiter**
Menge: 20 Std

**01.01.14.0003 Baufacharbeiter**
Menge: 20 Std

**01.01.14.0004 Maschinist**
Menge: 10 Std

*Hinweis: Verrechnungssätze für Baugeräte, einschl. Bedienungspersonal*

**01.01.14.0005 Bagger bis 1,00 m³**
Menge: 10 Std

**01.01.14.0006 Lader**
Menge: 5 Std

**01.01.14.0007 LKW, Nutzlast ca. 5 to**
Menge: 5 Std

**01.01.14.0008 LKW- Kipper, Nutzlast ca. 13 to**
Menge: 5 Std

#### 01.02 Westspange

##### 01.02.01 Baustelleneinrichtung

**01.02.01.0001 Baustelleneinrichtung herstellen, vorhalten, unterhalten, betreiben**
Baustelleneinrichtung herstellen, vorhalten, unterhalten und betreiben während der gesamten Bauphase, einschließlich Beschaffen von Lager- und Arbeitsflächen sowie von Zufahrtswegen zur Baustelle über die vom AG zur Verfügung gestellten hinaus.
Anlegen der Lager- und Arbeitsplätze.
Geräte, Werkzeuge und sonstige Betriebsmittel anfahren und betriebsfertig aufstellen.
Baubüros des AN, Werkstätten, abschließbare Lagerräume, Absperreinrichtungen, Zäune und dgl. anfahren, aufbauen und einrichten.
Strom-, Wasseranschluss sowie Entsorgungseinrichtungen und dgl. für die Baustelle, soweit erforderlich, herstellen und betreiben.
Freimachen des Geländes sowie Oberbodenarbeiten gehören zum Leistungsumfang.
Baustrom und Bauwasser ist von AN bereitzustellen.
Menge: 1 psch

**01.02.01.0002 WC-Anlage**
Chemo-Toilette einschl. Handwaschmöglichkeit, auf den vom Bauherrn ausgewiesenen Flächen aufstellen, vor- und instandhalten, einschl. wöchentlicher Leerung sowie wieder entfernen.
Die Toilette ist Fremdfirmen vorzuhalten.
Menge: 30 Wo

**01.02.01.0003 Räumen der Baustelle**
Räumen der Baustelle von allen Geräten, Anlagen, Einrichtungen und dgl. einschließlich Rückbau der vom AN erstellten Zufahrtswege.
Alle Flächen entsprechend dem ursprünglichen Zustand unter Wahrung der landschaftspflegerischen Belange ordnungsgemäß herrichten.
Menge: 1 psch

**01.02.01.0004 Bestandsvermessung**
Erstellung eines Bestandsplan nach Fertigstellung mit allen relevanten Lage- und Höhenangaben, Übergabe als dwg, pdf und Papierform.
Menge: 1 psch

##### 01.02.02 Verkehrssicherung

**01.02.02.0001 Verkehrssicherung herstellen**
Einrichtung zur Absicherung und Verkehrsreglung für Arbeitsstellen im Einvernehmen mit dem AG und gemäß StVO, unter Aufrechterhaltung des Straßenverkehrs bis zur Baustelle, vorhalten, warten, betreiben, kontrollieren und nach Beendigung der Baumaßnahme wieder abbauen.
Verkehrsumleitung nach Rücksprache mit AG, einschl. notwendiger Beschilderungen.

Um das Baufeld der Westspange
Menge: 1 psch

**01.02.02.0002 Absperrschranke herstellen, vorhalten und abbauen**
Absperrschranke zur Sicherung des Baustellengeländes, bestehend aus Absperrschranke, einschl. Fußplatten, Höhe ca. 1,0 m, ordnungsgemäß in Einzelabschnitten herstellen, über die gesamte Bauzeit vorhalten und nach Fertigstellung des Bauwerks abbauen und abtransportieren.
Menge: 40 m

**01.02.02.0003 Absperrschranke umsetzen**
umsetzen des vorhandenen Absperrschranke innerhalb der Baustelle.
Menge: 20 m

**01.02.02.0004 Bauzaun herstellen, vorhalten und abbauen**
Bauzaun zur Sicherung des Baustellengeländes, bestehend
aus Baustahlgewebefeldern, einschl. Pfosten mit
Einzelfundamenten, Höhe ca. 2,0 m, ordnungsgemäß herstellen, über die gesamte Bauzeit vorhalten und nach Fertigstellung des Bauwerks abbauen und abtransportieren.
Menge: 35 m

**01.02.02.0005 Bauzaun umsetzen**
umsetzen des vorhandenen Bauzauns innerhalb der Baustelle.
Menge: 35 m

**01.02.02.0006 Behelfsüberfahrt SLW30**
Liefer und Herstellen einer Behelfsüberfahrt über Gräben, usw. mittels Stahlplatte ca. 3,0 x 2,0m, einschl. wiederausbauen und lagern bzw. abfahren.
Menge: 2 St

**01.02.02.0007 Straße reinigen mit Kehrgerät**
angrenzende, durch Baustellenverkehr verunreinigte Straßenzüge mit Kehrgerät fachgerecht reinigen, Kehrgut aufnehmen und entsorgen.
Auf Anordnung der Bauleitung
Menge: 10 h

##### 01.02.03 Rückbau

*Hinweis: Bodengutachten*
Es wurde bauseits ein Bodengutachten erstellt, in dieses kann bei Bedarf eingesehen werden.

**01.02.03.0001 Beprobung des Asphalt**
zusätzliche Beprobung des best. Asphaltbelages für die fachgerechte Entsorgung.
Art der Probenahmen:________________________
Untersuchung der Proben im Labor auf PAK-Konzentration und Angabe zur fachgerechten Entsorgung.
Menge: 1 psch

**01.02.03.0002 Asphalt schneiden**
Asphaltoberfläche geradlinig trennen,
in Einzelflächen längs und quer zur Fahrbahnachse, Kanalgraben, Anschlüsse, usw. in bestehender Straße, u.dgl,
durch Schneiden, senkrecht, Trenntiefe ca. 16cm.
Menge: 70 lfm

**01.02.03.0003 Asphalt ausbauen und entsorgen**
Gebundenen Asphaltoberbau aufbrechen und aufnehmen.
Material soweit erforderlich zerkleinern.
Ausbauasphalt ohne Verunreinigung (PAK < 10mg/kg)
Einzelflächen unterschiedlicher Größe, u.dgl,
Befestigung aus Asphalttrag- und Deckschicht,
Dicke ca. 16 cm.
Einschl. für die Beprobung erforderliche Zwischenlagerung innerhalb des Baufensters.
Material fachgerecht entsorgen.
Menge: 30 to

**01.02.03.0004 Asphalt fräsen, ca. 4cm**
Asphalt fräsen und Material aufnehmen,
Ausbauasphalt ohne Verunreinigung (PAK < 10mg/kg)
Der Schnittlinienabstand darf max. 15 mm betragen.
Reinigen der gefrästen Fläche wird gesondert vergütet.
In Fahrbahn- bzw. Anschlußbereichen unterschiedl. Größe,
Asphaltdeckschicht aus Asphaltbeton.
Frästiefe ca. 4 cm
Anschlußbereiche, Teilflächen.
Einschl. für die Beprobung erforderliche Zwischenlagerung innerhalb des Baufensters.
Material fachgerecht entsorgen.
Menge: 50 m²

**01.02.03.0005 Zulage Asphaltausbau, Erschwernis entlang Einfassungen**
Zulage für Mehraufwendungen durch Erschwernisse beim Ausbau von Asphaltschichten entlang von Einfassungen, Anschlüsse, usw. einschließlich des verminderten Leistungsansatzes in der Fläche.
Menge: 10 lfdm

**01.02.03.0006 Zulage Asphaltausbau, Erschwernis durch Einbauten**
Zulage für Mehraufwendungen durch Erschwernisse beim Ausbau von Asphaltschichten infolge bestehende Einbauten einschließlich des verminderten Leistungsansatzes in der Fläche.
Schächte, Schieberkappen, u.dgl.
Menge: 5 St

**01.02.03.0007 Graniteinzeiler ausbauen und lagern**
best. Graniteinzeiler als Einfassungen, usw. ausbauen, für Wiedereinbau lagern und von Betonresten trennen, Abbruchmaterial fachgerecht entsorgen.
Menge: 40 lfdm

**01.02.03.0008 Zulage Graniteinzeiler laden und entsorgen**
Zulage zur vorherigen Position, für das laden und fachgerechte Entsorgen der Graniteinzeiler
Menge: 40 lfdm

**01.02.03.0009 Betonpflaster ausbauen und lagern**
best. Betonsteinpflaster, Rasengitter, usw. ca. 12/16/8 cm
der Parkplätze, usw.
auf Splittbett mit Sandfugen,
ausbauen und für Wiedereinbau säubern und lagern, Abbruchmaterial fachgerecht entsorgen.
Menge: 100 m²

**01.02.03.0010 Zulage Betonpflaster laden und entsorgen**
Zulage zur vorherigen Position, für das laden und fachgerechte Entsorgen des Betonpflaster
Menge: 100 m²

**01.02.03.0011 Schachtabdeckungen ausbauen und seitlich lagern**
bestehenen Schachtabdeckungen bestehend aus Rahmen und Vollgussabdeckung Klasse D, ausbauen und für Wiedereinbau säubern und lagern, Abbruchmaterial fachgerecht entsorgen.
Menge: 6 St

**01.02.03.0012 Zulage Schachtabdeckung laden und entsorgen**
Zulage zur vorherigen Position, für das laden und fachgerechte Entsorgen der Schachtabdeckungen
Menge: 6 St

**01.02.03.0013 Facharbeiter**
Rückbauarbeiten auf Anordnung Bauleitung, Facharbeiter
Menge: 10 h

**01.02.03.0014 Beton entsorgen**
Abbruchmaterial, welches nicht über vorherige Positionen betrachtet wurde, laden und fachgerecht entsorgen
Menge: 1 to

**01.02.03.0015 Abbruchmaterial entsorgen**
sonstiges Abbruchmaterial, Sperrmüll, usw. laden und fachgerecht entsorgen.
Menge: 100 kg

##### 01.02.04 Oberboden

**01.02.04.0001 Oberboden abtragen und lagern**
Oberboden (Homogenbereich 0) aus einschl. leicht verrottbarer Pflanzendecke
in einer mittleren Dicke von ca. 50cm abtragen,
im Bereich der Erschließung,
Oberboden von Grünflächen und Äckern,
ggf laden, fördern und innerhalb der Baustelle auf Mieten lagern
Menge: 2000 m³

**01.02.04.0002 Oberboden andecken**
Oberboden von Grünflächen, Äckern und dgl.
innerhalb der Baustelle gelagert, ggf. laden, fördern und profilgerecht nach Unterlage Bauleitung andecken.
Einbaubereich: Geländeangleichung und dgl.
Menge: 2000 m³

**01.02.04.0003 Rasenansaat**
Rasenansaat aus Normalrasen auf Oberboden herstellen.
Einschl. Abrechen/Vorbereiten des Oberbodens für sauberen Anbau der Rasenfläche. Nur nach Angabe Bauleitung.
Menge: 500 m²

##### 01.02.05 Leitungsgraben, Baugrube

*Hinweis: Homogenbereiche nach DIN18300*
Das Bodengutachten kann beim Bauherrn eingesehen werden.
Zusammenfassung:
Homogenbereich 0: Oberboden  0,00m bis -0,50m
Homogenbereich 1: Schluffe, Tone  -0,50m bis ca.-2,30m
Homogenbereich 2: Schluffe:  -2,30m bis ca. -5,00

Der Boden ist sehr inhomogen und grundsätzlich nicht tragfähig. Dies ist für den fachgerechten Einbau zu beachten.

*Hinweis: Abrechnungsgrabenbreite*
Die Grabenbreite (inkl. Verbau) ergibt sich gemäß DIN EN 1610 wie folgt:

DN150 bis DN300, verbauter Graben:
bis 1,75m Grabentiefe: Abrechnungsgrabenbreite 0,80m
bis 4,00m Grabentiefe: Abrechnungsgrabenbreite 0,90m
ab 4,00m Grabentiefe: Abrechnungsgrabenbreite 1,00m

DN400 bis DN600, verbauter Graben:
bis 1,75m Grabentiefe: Abrechnungsgrabenbreite 1,00m
bis 4,00m Grabentiefe: Abrechnungsgrabenbreite 1,10m
ab 4,00m Grabentiefe: Abrechnungsgrabenbreite 1,10m

Die Abrechnung des Leitungsgrabenaushubes erfolgt mit senkrechten Baugrubenwänden (verbauter Graben). Die Abrechnungsbreiten und -tiefen gelten auch im Bereich der Schächte, Arbeitsräume für Rohrverbindungen und dgl.

**01.02.05.0001 Beprobung des Bodenaushubmaterial**
Beprobung des Bodenaushubmaterials für die fachgerechte Entsorgung in einer Deponie bzw. Halde
Einschl. den Mehraufwand für die Zwischenlagerung vor Ort innerhalb des Baufensters.
Position gilt für alle zu beprobenden und zu entsorgenden Bodenaushubmaterialen (Kanalgraben, Erdbau, Regenrückhaltung, usw.) pauschal.
Menge: 1 psch

**01.02.05.0002 Leitungsgraben herstellen, bis 1,75m, wiedereinbauen**
Leitungsgraben einschl. Verbau für Rohrleitungen und dgl. herstellen.
Boden lösen, ggf. zwischenlagern, laden, fördern, lagern, wiedereinbauen,
für senkrecht begrenzte Grabenabschnitte (verbauter Graben),
Grabentiefe bis 1,75m
für Rohrleitungen bis DN300
Boden der Klasse 3 bis 5, Homogenbereich 1,2,3
Boden in Leitungsgräben wiedereinbauen und lagenweise verdichten.
Menge: 30 m³

**01.02.05.0003 Leitungsgraben herstellen, bis 1,75m, entsorgen**
Leitungsgraben einschl. Verbau für Rohrleitungen und dgl. herstellen.
Boden lösen, ggf. zwischenlagern, laden, fördern, entsorgen,
für senkrecht begrenzte Grabenabschnitte (verbauter Graben),
Grabentiefe bis 1,75m
für Rohrleitungen bis DN600
Boden der Klasse 3 bis 5, Homogenbereich 1,2,3
Boden in Eigentum des AN übernehmen und einer Verwertung nach Wahl des AN zuführen, Z0
Menge: 1290 m³

**01.02.05.0004 Zulage Bodenklasse 2, bis 1,75m**
*** Bedarfsposition ohne GB
Zulage zu vorheriger Position,
Bodenaushub bis 1,75m, Bodenklasse 2,
durchfeuchtetes Boden/vorhandensein von Schichtenwasser
Menge: 200 m³

**01.02.05.0005 Leitungsgraben herstellen, bis 4,00m, entsorgen**
Leitungsgraben einschl. Verbau für Rohrleitungen und dgl. herstellen.
Boden lösen, ggf. zwischenlagern, laden, fördern, entsorgen,
für senkrecht begrenzte Grabenabschnitte (verbauter Graben),
Grabentiefe bis 4,00
für Rohrleitungen bis DN600
Boden der Klasse 3 bis 5, Homogenbereich 1,2,3
Boden in Eigentum des AN übernehmen und einer Verwertung nach Wahl des AN zuführen, Z0
Menge: 280 m³

**01.02.05.0006 Zulage Bodenklasse 2, bis 4,00m**
*** Bedarfsposition ohne GB
Zulage zu vorheriger Position,
Bodenaushub bis 4,00m, Bodenklasse 2,
durchfeuchtetes Boden/vorhandensein von Schichtenwasser
Menge: 50 m³

**01.02.05.0007 Gründungssohle verdichten**
Gründungssohle der Leitungsgraben fachgerecht verdichten.
Menge: 1020 m²

**01.02.05.0008 Geotexil**
Geotextil Straßenbauvlies 250 g/qm, GRK4,
mechanisch vernadeltes Geotextil Vlies,
PP/PET Fasermaterial, CE zertifiziert
auf profilierter Gründungssohle fachgerecht nach Herstellerangaben einbauen.
Menge: 200 m²

**01.02.05.0009 Gründungssohle aus Rollkies**
Gründungssohle im Grundwasserbereich mit Rollkies 16/32 als Planum auffüllen, h=ca. 0,20m, inkl. allen Nebenleistungen.
Menge: 50 m³

**01.02.05.0010 Leitunsgrabenverfüllung, bis 1,75m**
Die Abrechnung erfolgt mit der für die Herstellung des Leitungsgrabens vergüteten Breite. Diese Abrechnungsbreite gilt auch im Bereich der Schächte, der Arbeitsräume für Rohrverbindungen und dgl. Für senkrecht begrenzte Grabenabschnitte (verbauter Graben) mit einer Grabentiefe
bis 1,75m
Frostschutzkies liefern, einbauen und lagenweise verdichten.
Menge: 1070 m³

**01.02.05.0011 Leitunsgrabenverfüllung, bis 4,00m**
wie vorherige Pos, jedoch
mit einer Grabentiefe bis 4,00m
Menge: 240 m³

**01.02.05.0012 Wasserhaltung Schichten- und Grundwasser**
Aufbauen, betreiben, vorhalten, umsetzen und abbauen von Schmutzwasserpumpen zum Umpumpen von
Schichten- und Grundwasser in den Leitungsgräben
Einschließlich Stellung sämtlicher notwendigen Schläuche, Pumpen, Aggregate und bediende Personen, Absperrung, Überwachung usw.
Leitungslänge bis zu ca. 200m, in die best. Gräben.
Pumpleistung: bis 10 l/s
Abrechnung nach Einsatz-Dauer.
24h-Pumpbetrieb ist zu vermeiden, natürlicher Abfluss bzw. Umleitung soll vorrangig benutzt werden.
Menge: 100 Std

**01.02.05.0013 Mehraufwand bei der Herstellung von Leitungsgräben**
Zulage für Mehraufwand bei der Herstellung von Leitungsgräben und Leitungsgrabenverfüllung in Folge von vorhandenen Leitungen und dgl. die näher als 50cm an der Seitenfläche des Leitungsgrabens liegen.
Die einschlägigen Vorschriften sind zu beachten
Verlauf der Leitung längs bzw. quer zum Graben.
Es wird nur der Bereich bis 50 cm um die Leitung/Leitungspaket vergütet.
Menge: 20 m³

**01.02.05.0014 Suchschlitz herstellen**
Suchschlitz zur Festellung der Lage von Kabel, Leitungen und dgl. herstellen.
Lage nach Angabe des AG bzw. Spartenträger
Stromkabel, Fermeldekabel, Wasser, Gas, Kanal o.dgl.
Boden der Klasse 3 bis 5 seitlich lagern, wiedereinbauen und lagenweise verdichten.
Menge: 20 m³

##### 01.02.06 Schmutzwasserentwässerung

**01.02.06.0001 Abwasserkanal PP glatt, DN150**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: Orange
DN150, Hausanschluss, inkl. Sandauflager

Grabenbreite gemäß DIN EN 1610: ca. 0,90 m
Untere Bettungsschicht: 12cm
Seitenverfüllung 16cm
Abdeckung: 30cm

Hersteller/Typ: REHAU AWADUKT PP SN10 oder. glw.
Hersteller/Typ:________________________
Menge: 30 m

**01.02.06.0002 Zulage Kiesummantelung DN150**
*** Bedarfsposition ohne GB
*** wie Position 01.02.06.0001
Ausbildung einer unteren Bettungsschicht, Seitenverfüllung und Abdeckung aus Rollkies für DN150
Menge: 15 m

**01.02.06.0003 Formstück Bogen DN150**
Formstücke komplett mit Dichtung gemäß DIN liefern und im Gefälle fachgerecht einbauen.
Bögen in unterschiedlichen Winkel, DN150, PP
Menge: 6 St

**01.02.06.0004 Formstück, Abdeckkappe DN150**
Formstücke komplett mit Dichtung gemäß DIN liefern und fachgerecht einbauen, DN150
Einschl. Holzpflock über Gelände
Menge: 6 St

**01.02.06.0005 Kernbohrung DN150, Beton/PP**
Kernbohrung und fachgerechter Anschluss an Beton-Schacht  inkl. Dichtungsmanschette für Kanalanschluss DN150 PP
Menge: 6 St

**01.02.06.0006 Schachtunterteil Muffe (SU-M) 150/150, 1000mm**
wie voherige Position, jedoch:
Revisionsschacht
Zuleitung: Kunststoffrohr, PVC-U / PP DN 150
Ableitung: Kunststoffrohr, PVC-U / PP DN 150

Hersteller/Typ: Haba-Beton, Haba-Perfect oder gleichwertig.
Hersteller/Typ:________________________
Menge: 6 St

**01.02.06.0007 Schachtring Muffe (SR-M) 1000mm**
Schachtringe SR-M Typ 2 nach DIN EN 1917 – DIN V 4034 –1  und den erhöhten Anforderungen der FBS-Qualitätsrichtlinien,
beständig gegen chemisch mäßig angreifende Umgebung
gem. DIN EN 206-1 Expositionsklasse XA 2 Tabelle 1
Schachtdurchmesser 1000mm
Höhe des Fertigteils 1000mm
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 4 St

**01.02.06.0008 Schachtring Muffe (SR-M) 500mm**
Höhe des Fertigteils 500mm
Menge: 2 St

**01.02.06.0009 Schachtring Muffe (SR-M) 250mm**
Höhe des Fertigteils 250mm
Menge: 1 St

**01.02.06.0010 Schachthals Muffe (SH-M) 600mm**
Schachthals (Konus) SH-M Typ 2 nach DIN EN 1917 – DIN V 4034 –1  und den erhöhten Anforderungen der FBS-Qualitätsrichtlinien,
beständig gegen chemisch mäßig angreifende Umgebung
gem. DIN EN 206-1 Expositionsklasse XA 2 Tabelle 1
1000/625 x 600
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 9 St

**01.02.06.0011 Schachthals Muffe (SH-M) 300mm**
Minikonus, 1000/625 x 300
Menge: 1 St

**01.02.06.0012 Auflagerring 100mm**
Auflageringe AR-V Typ 2 nach DIN EN 1917 – DIN V 4034 –1  und den erhöhten Anforderungen der FBS-Qualitätsrichtlinien,
beständig gegen chemisch mäßig angreifende Umgebung
gem. DIN EN 206-1 Expositionsklasse XA 2 Tabelle 1
Die Höhenangleichung ist aus der minimal möglichen
Anzahl von Fertigteilen zusammenzusetzen.
AR-V 625 x 100
liefern und höhen- und fachgerecht einbauen.
Menge: 12 St

**01.02.06.0013 Schachtabdeckung D400 liefern und einbauen**
Schachtabdeckung, DIN EN 124 und DIN 1229, vollfugig auf Mörtelbett aus Fertigzementmörtel herstellen.
Druckfestigkeit fck,cube des Mörtels min. 20 N/mm²,
Zement Art CEM I, max. w/z 0,50, frost-/tausalzbeständig.
Abdeckung Klasse D 400 mit Rahmen aus Gusseisen und Beton, mit Schmutzfänger DIN 1221
liefern und höhen- und fachgerecht einbauen (Endzustand!).
Menge: 10 St

**01.02.06.0014 Kanalreinigung**
Einsatz eines kombinierten Hochdruckspül- und Saugfahrzeuges zur Reinigung von Abwasserkanälen mit einem Verschmutzungsgrad bis 10%, definiert als Höhe der Ablagerung bezogen auf die Rohrnennweite im Schachteinbindungsbereich.
Jede gespühlte Haltung wird nur einmal vergütet.
Profilgröße Kreis DN150-250 PP
Das erforderliche Wasser wird bauseits zur Verfügung gestellt, Entsorgung Spülgut durch AN.
Menge: 30 m

**01.02.06.0015 TV-Inspektion**
Abnahme der Hauptkanäle, Hausanschlüsse und Schächte durch TV-Inspektion mittels Videokamerabefahrung gemäß DIN 25435, ATV Merkblatt M143, ISYBAU-Format Typ H.
inkl. Übergabe des Videomaterial und Protokolle auf USB-Stick, sowieso Protokolle in Papierform.
Abrechnung pro lfdm Kanal für Kunststoffleitung DN150 bis 250.
Menge: 30 m

**01.02.06.0016 Dichtigkeitsprüfung Kanal**
gemäß DIN EN 1779. Prüfmedium nach Wahl des AN.
Abrechnung pro lfdm Kanal für Kunststoffleitung DN150 bis 250.
Menge: 30 m

**01.02.06.0017 Dichtigkeitsprüfung Schacht, 3,00m**
gemäß DIN EN 1779. Prüfmedium nach Wahl des AN.
Schachttiefe bis 3,00 m
Menge: 6 St

##### 01.02.07 Regenwasserentwässerung

**01.02.07.0001 Abwasserkanal PP glatt, DN150**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: blau
DN150, Hausanschluss, inkl. Sandauflager

Grabenbreite gemäß DIN EN 1610: ca. 0,90 m
Untere Bettungsschicht: 12cm
Seitenverfüllung 16cm
Abdeckung: 30cm

Hersteller/Typ: REHAU AWADUKT PP SN10 oder. glw.
Hersteller/Typ:________________________
Menge: 70 m

**01.02.07.0002 Zulage Kiesummantelung DN150**
*** Bedarfsposition ohne GB
Zulage zu vorhergehenden Position DN150 Kanalleitung für Ausbildung einer unteren Bettungsschicht, Seitenverfüllung und Abdeckung aus Rollkies.
Menge: 20 m

**01.02.07.0003 Abwasserkanal PP glatt, DN300**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: blau
DN300, Zulauf / Ablauf Klärbecken

Grabenbreite gemäß DIN EN 1610: ca. 0,90 m
Untere Bettungsschicht: 12cm
Seitenverfüllung 30cm
Abdeckung: 30cm

Hersteller/Typ: REHAU AWADUKT PP SN10 oder. glw.
Hersteller/Typ:________________________
Menge: 10 m

**01.02.07.0004 Abwasserkanal Beton, DN300**
Entwässerungsleitung aus Betonrohren Typ 2
nach DIN EN 1916 -  DIN V 1201
und den erhöhten Anforderungen der FBS-Qualitätsrichtlinien herstellen,
beständig gegen chemisch mäßig angreifende Umgebung
gem. DIN EN 206-1 Expositionsklasse XA 2 Tabelle 1
Form B-K-GM Kreisquerschnitt mit Glockenmuffe
Rohrverbindung mit fest in der Muffe eingebauter Dichtung
Dichtmittel nach DIN EN 681-1 - DIN 4060
Einbau und Bettung gemäß DIN EN 1610
Prüffähige Statik gem. ATV-DVWK A 127
nach Herstellerverlegeanleitungen höhen- und fluchtgerecht in vorhandene Gräben und nach den Verlegerichtlinien des Herstellers verlegen.

Rohrdurchmesser DN 300
inkl. Sandauflager
Grabenbreite gemäß DIN EN 1610: ca. 0,90 m
Untere Bettungsschicht: 12cm
Seitenverfüllung 30cm
Abdeckung: 30cm
Hersteller/Typ: Haba-Beton oder gleichwertig.
Hersteller/Typ:________________________
Menge: 90 m

**01.02.07.0005 Abwasserkanal Beton, DN500**
wie vorherige Position, jedoch
Rohrdurchmesser DN 500
inkl. Sandauflager
Grabenbreite gemäß DIN EN 1610: ca. 0,90 m
Untere Bettungsschicht: 12cm
Seitenverfüllung 50cm
Abdeckung: 30cm
Hersteller/Typ: Haba-Beton oder gleichwertig.
Hersteller/Typ:________________________
Menge: 310 m

**01.02.07.0006 Abwasserkanal Beton, DN600**
wie vorherige Position, jedoch
Rohrdurchmesser DN 600
inkl. Sandauflager
Grabenbreite gemäß DIN EN 1610: ca. 0,90 m
Untere Bettungsschicht: 12cm
Seitenverfüllung 60cm
Abdeckung: 30cm
Hersteller/Typ: Haba-Beton oder gleichwertig.
Hersteller/Typ:________________________
Menge: 260 m

**01.02.07.0007 Zulage Kiesummantelung DN300**
Zulage zu vorhergehenden Position DN300 Kanalleitung für Ausbildung einer unteren Bettungsschicht, Seitenverfüllung und Abdeckung aus Rollkies.
Menge: 40 m

**01.02.07.0008 Zulage Kiesummantelung DN500**
Zulage zu vorhergehenden Position DN500 Kanalleitung für Ausbildung einer unteren Bettungsschicht, Seitenverfüllung und Abdeckung aus Rollkies.
Menge: 150 m

**01.02.07.0009 Zulage Kiesummantelung DN600**
Zulage zu vorhergehenden Position DN600 Kanalleitung für Ausbildung einer unteren Bettungsschicht, Seitenverfüllung und Abdeckung aus Rollkies.
Menge: 150 m

**01.02.07.0010 Formstück Bogen DN150, PP**
Formstücke komplett mit Dichtung gemäß DIN liefern und im Gefälle fachgerecht einbauen.
Bögen in unterschiedlichen Winkel, DN150, PP
Menge: 20 St

**01.02.07.0011 Formstück, Abdeckkappe DN150**
Formstücke komplett mit Dichtung gemäß DIN liefern und fachgerecht einbauen, DN150
Einschl. Holzpflock über Gelände
Menge: 5 St

**01.02.07.0012 Anschluß an Betonrohr**
Sattelstück DN/OD 160/90° mit konischer Einschraubkrone aus Polypropylen mit integriertem Kugelgelenk, Rohrleitung im Kugelgelenk allseitig zwischen 0 und 7,5°(gesamt 15°) stufenlos abwinkelbar.
Anschlussdichtung aus SBR mit Innengewinde und zusätzlicher Quelldichtung aus thermoplastischem Elastomer.
Sattelstück zum seitlichen Anschluss von glattwandigen Kanalrohren DN/OD 160 an Beton- oder Stahlbetonrohre nach DIN 4032/4035
Wanddicke ca.: 70 mm
DN 300 bis 500
Im Einheitspreis ist der fachgerechte Anschluss mittels Kernbohrgerät am Hauptkanal einzurechnen.
Hersteller/Typ: Rehau Awadock New Generation o. glw.
Hersteller/Typ:________________________
Menge: 7 St

**01.02.07.0013 Schachtunterteil Muffe (SU-M) 300/300, 1000mm**
Schachtunterteil SU-M Typ 2 nach DIN EN 1917 – DIN V 4034 –1,
lichte Weite DN 1000 mm
lichte Höhe 700 mm
liefern und höhen- und fachgerecht einbauen.
Für Regen- und Schmutzwasserkanäle.
Schachtkörper, Gerinne und Auftritt monolithisch aus Beton C 40/50 mit homogener Betonoberfläche und glattem ungeschlämmten Gerinneverlauf fugenlos in einem Guss in der Schalung erhärtet gefertigt.
Wassereindringtiefe kleiner als 20mm
Neigung der Auftrittsfläche kegelförmig in Richtung Schachtmitte 1:20,
mit Dichtring nach DIN EN 681-1,
Gerinne scheitelhoch bis Anschlussdurchmesser DN 500
Gerinne bis max. +50cm ab Anschlussdurchmesser DN 600
Anschlüsse für gelenkige Einbindungen:
Zuleitung: Beton DN 300
Ableitung: Beton DN 300
liefern und höhen- und fachgerecht einbauen.

Hersteller/Typ: Haba-Beton, Haba-Perfect oder gleichwertig.
Hersteller/Typ:________________________
Menge: 1 St

**01.02.07.0014 Schachtunterteil Muffe (SU-M) 500/500, 1000mm**
wie vorherige Position, jedoch
lichte Weite DN 1000 mm
lichte Höhe 900 mm

Zuleitung: Beton DN 500
Ableitung: Beton DN 500
Menge: 12 St

**01.02.07.0015 Schachtunterteil Muffe (SU-M) 600/600, 1000mm**
wie vorherige Position, jedoch
lichte Weite DN 1000 mm
lichte Höhe 1000 mm

Zuleitung: Beton DN 600
Ableitung: Beton DN 600
Menge: 4 St

**01.02.07.0016 Schachtunterteil Muffe (SU-M) 150/150, 1000mm**
wie voherige Position, jedoch:
Revisionsschacht
lichte Weite DN 1000 mm
lichte Höhe 550 mm

Zuleitung: Kunststoffrohr, PVC-U / PP DN 150
Ableitung: Kunststoffrohr, PVC-U / PP DN 150

Hersteller/Typ: Haba-Beton, Haba-Perfect oder gleichwertig.
Hersteller/Typ:________________________
Menge: 6 St

**01.02.07.0017 Zulage zu Schachtunterteil, abgewinkeltes Gerinne**
für den Einbau eines abgewinkelten Gerinnes bei Schächten vorgehende Positionen. Maßgebend für die Abrechnung ist der Durchmesser der abgehenden Rohrleitung. Bei Schächten mit 2 und mehr Zuläufen wird diese Position nur einmal je Schachtunterteil vergütet.
Menge: 17 St

**01.02.07.0018 Zulage zu Schachtunterteil, weitere Zuleitung DN150**
Zulage für das zusätzliche Gerinne und die Rohrverbindung, bei Schächten vorhergehender Positionen.
Zuleitung DN 150
Menge: 4 St

**01.02.07.0019 Zulage zu Schachtunterteil, weitere Zuleitung DN300**
Zulage für das zusätzliche Gerinne und die Rohrverbindung, bei Schächten vorhergehender Positionen.
Zuleitung DN 300 Beton
Menge: 1 St

**01.02.07.0020 Zulage zu Schachtunterteil, weitere Zuleitung DN400**
Zulage für das zusätzliche Gerinne und die Rohrverbindung, bei Schächten vorhergehender Positionen.
Zuleitung DN 400 Beton
Menge: 1 St

**01.02.07.0021 Zulage zu Schachtunterteil, weitere Zuleitung DN500**
Zulage für das zusätzliche Gerinne und die Rohrverbindung, bei Schächten vorhergehender Positionen.
Zuleitung DN 500 Beton
Menge: 1 St

**01.02.07.0022 Schachtring Muffe (SR-M) 1000mm**
Schachtringe SR-M Typ 2 nach DIN EN 1917 – DIN V 4034 –1  und den erhöhten Anforderungen der FBS-Qualitätsrichtlinien,
beständig gegen chemisch mäßig angreifende Umgebung
gem. DIN EN 206-1 Expositionsklasse XA 2 Tabelle 1
Schachtdurchmesser 1000mm
Höhe des Fertigteils 1000mm
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 10 St

**01.02.07.0023 Schachtring Muffe (SR-M) 500mm**
wie voherige Position, jedoch:
Höhe des Fertigteils 500mm
Menge: 2 St

**01.02.07.0024 Schachthals Muffe (SH-M) 600mm**
Schachthals (Konus) SH-M Typ 2 nach DIN EN 1917 – DIN V 4034 –1  und den erhöhten Anforderungen der FBS-Qualitätsrichtlinien,
beständig gegen chemisch mäßig angreifende Umgebung
gem. DIN EN 206-1 Expositionsklasse XA 2 Tabelle 1
1000/625 x 600
Bauteilverbindung mit Dichtring nach DIN EN 681 – 1
mit werksseitig im geschlossenen Mantel vorgeschmierter Kompressionsgleitdichtung
aus Elastomeren mit dichter Struktur und anvulkanisiertem umlaufenden Lastausgleichselement
mit Quarzsandfüllung zur gleichmäßigen, nichtfedernden Lastabtragung zwischen den Schachtbauteilen und gleichzeitigem inneren Fugenverschluss
mit Prüfzeugnis und vorliegender statischer Berechnung
gemäß den Normen DIN EN 1917; DIN V 4034 - 1
Steighilfen : Steigbügel DIN 19555 Form B in Stahl/Edelstahl
liefern und höhen- und fachgerecht einbauen.
Menge: 15 St

**01.02.07.0025 Schachthals Muffe (SH-M) 300mm**
wie vorherige Position, jedoch
1000/625 x 300
Menge: 8 St

**01.02.07.0026 Auflagerring 100mm**
Auflageringe AR-V Typ 2 nach DIN EN 1917 – DIN V 4034 –1  und den erhöhten Anforderungen der FBS-Qualitätsrichtlinien,
beständig gegen chemisch mäßig angreifende Umgebung
gem. DIN EN 206-1 Expositionsklasse XA 2 Tabelle 1
Die Höhenangleichung ist aus der minimal möglichen
Anzahl von Fertigteilen zusammenzusetzen.
AR-V 625 x 100
liefern und höhen- und fachgerecht einbauen.
Menge: 30 St

**01.02.07.0027 Kernbohrung DN150, Beton/PP**
Kernbohrung und fachgerechter Anschluss an Beton-Schacht  inkl. Dichtungsmanschette für Kanalanschluss DN150 PP
Menge: 2 St

**01.02.07.0028 Straßenablauf 500/500 PP**
PP-Straßenablauf, eckig, einschl. Aufsätze 500 x 500 mm Klasse D 400 nach DIN EN 124/ DIN 1229, Werkstoff PP, Straßenablauf aus 100 % Neumaterial ohne Recycling- und Schäumungsanteile, beständig gegen aggressive Abwässer, Tausalze und Frost, Auslaufstutzen DN/OD 160 mm, 10° geneigt, Anschluss für PVC-KG Rohre nach DIN EN 1401 und PP-Rohre nach DIN EN 1852,
aus hochwertigem Polypropylen, mit horizontalen und vertikalen Verstärkungsrippen, modularer Aufbau, mit Sandfang ausführbar,
mit Dichtringen zwischen den einzelnen Modulen,
Ablaufstutzen KG Spitzende DN 160, Anschluss nach DIN EN 1401 (PVC-U), nach DIN 8074/8075 (PE), nach DIN 1852 (PP), mit 10° Gefälle
Übergang Boden/Ablauf kugelförmig gestaltet - dadurch vollständige Entleerung und Selbstreinigung
einschl. Gusseisenabdeckung Klasse D in Pultform und Ausgleichsringe
Liefern und nach Verlegeanleitung fachgerecht einbauen.

Hersteller/Typ: REHAU RainSpot oder. glw.
Hersteller/Typ:________________________
Menge: 5 St

**01.02.07.0029 Schachtabdeckung D400 liefern und einbauen**
Schachtabdeckung, DIN EN 124 und DIN 1229, vollfugig auf Mörtelbett aus Fertigzementmörtel herstellen.
Druckfestigkeit fck,cube des Mörtels min. 20 N/mm²,
Zement Art CEM I, max. w/z 0,50, frost-/tausalzbeständig.
Abdeckung Klasse D 400 mit Rahmen aus Gusseisen und Beton, mit Schmutzfänger DIN 1221
liefern und höhen- und fachgerecht einbauen.(Endzustand!)
Menge: 23 St

**01.02.07.0030 Schachtabdeckung B125 liefern und einbauen**
Schachtabdeckung, DIN EN 124 und DIN 1229, vollfugig auf Mörtelbett aus Fertigzementmörtel herstellen.
Druckfestigkeit fck,cube des Mörtels min. 20 N/mm²,
Zement Art CEM I, max. w/z 0,50, frost-/tausalzbeständig.
Abdeckung Klasse B125 mit Rahmen aus Gusseisen und Beton, mit Schmutzfänger DIN 1221
liefern und höhen- und fachgerecht einbauen. (Endzustand!)
Menge: 1 St

**01.02.07.0031 TV-Inspektion**
Abnahme der Hauptkanäle, Hausanschlüsse, Straßenablaufanschlüsse und Schächte durch TV-Inspektion mittels Videokamerabefahrung gemäß DIN 25435, ATV Merkblatt M143, ISYBAU-Format Typ H.
inkl. Übergabe des Videomaterial und Protokolle auf USB-Stick, sowieso Protokolle in Papierform.
Abrechnung pro lfdm Kanal DN150 bis 600.
Menge: 730 m

**01.02.07.0032 Dichtigkeitsprüfung Kanal**
gemäß DIN EN 1779. Prüfmedium nach Wahl des AN.
Abrechnung pro lfdm Kanal DN150 bis 600.
Menge: 730 m

**01.02.07.0033 Dichtigkeitsprüfung Schacht, 3,00m**
gemäß DIN EN 1779. Prüfmedium nach Wahl des AN.
Schachttiefe bis 3,00 m
Menge: 23 St

##### 01.02.08 Regenrückhaltebecken

*Hinweis: Homogenbereiche nach DIN18300*
Das Bodengutachten kann beim Bauherrn eingesehen werden.
Zusammenfassung:
Homogenbereich 0: Oberboden  0,00m bis -0,50m
Homogenbereich 1: Schluffe, Tone  -0,50m bis ca.-2,30m
Homogenbereich 2: Schluffe:  -2,30m bis ca. -5,00

Der Boden ist sehr inhomogen und grundsätzlich nicht tragfähig. Dies ist für den fachgerechten Einbau zu beachten.

**01.02.08.0001 Boden lösen und entsorgen, Z0**
Boden aus landwirtschaftlichen Flächen, usw. nach Angabe Bauleitung lösen, laden, fördern,
in Eigentum des AN übernehmen und einer Verwertung nach Wahl des AN zuführen, voraussichtliche Kategorie Z0
Boden der Klasse 3-5 (Homogenbereich 1), im Bereich des Regenrückhaltebeckens
Tiefe bis ca. 1,00 m
Menge: 710 m³

**01.02.08.0002 Zulage Z1.1**
*** Bedarfsposition ohne GB
*** wie Position 01.02.08.0001
für die Entsorgung nach Kategorie Z1.1
Menge: 200 m³

**01.02.08.0003 Zulage Z1.2**
*** Bedarfsposition ohne GB
*** wie Position 01.02.08.0001
für die Entsorgung nach Kategorie Z1.2
Menge: 100 m³

**01.02.08.0004 Boden lösen und seitlich lagern**
Boden aus landwirtschaftlichen Flächen, usw. nach Angabe Bauleitung lösen, laden, fördern,
seitlich auf Mieten fachgerecht für Wiedereinbau lagern.
Boden der Klasse 3-5 (Homogenbereich 1), im Bereich des Regenrückhaltebeckens
Tiefe bis ca. 1,00 m
Menge: 150 m³

**01.02.08.0005 Boden wiedereinbauen**
seitlich gelagerten Boden gem. Angabe Bauleitung profilgerecht zu Geländeangleichung wiedereinbauen.
Einbauhöhen bis ca. 50 cm
Menge: 150 m³

**01.02.08.0006 Gründungssohle herstellen und verdichten**
Untergrund im Bereich der Beckensohle, usw. fachgerecht  profilieren, herstellen und verdichten.
Menge: 760 m²

**01.02.08.0007 Frostschutzschicht herstellen, gebrochenes Material**
Frostschutzschicht aus gebrochenem Material,
für Wege herstellen,
Dicke ca. 50 cm,
profilgerecht einbauen und lageweise fachgerecht verdichten.
Menge: 80 m³

**01.02.08.0008 Deckschicht ohne Bindemittel herstellen**
Deckschicht ohne Bindemittel herstellen
auf Frostschutzkies, o.ä.
Einbaudicke 10 cm
in Wegen, Anschlüsse, usw.
Mineralbeton 0/16 aus gebrochenem Kies (Kalkstein) gemäß Vorgabe einbauen und verdichten.
Menge: 400 m²

**01.02.08.0009 Trennbauwerk DN1500**
Trenn- und Drosselbauwerk für Regenwasser-Teilstrombehandlung.
Stahlbeton-Rundbehälter aus C 35/45 (B45) in monolithischer Rundbauweise.
integrierte Schwelle aus Stahlbetonin Breite und Höhe entsprechend Bemessungsvorgaben 300mm über Sohle
werkseitig vormontierte Schachtleiter oder Steigeisen.
Zu-, Abschlag- und Ablauföffnungen für vorgegebene Durchmesser und Rohrmaterialien, werkseitig vormontiert.
Abdeckplatte für Lastbild LKW 12 / PKW.
Schachtabdeckung D=600mm, Klasse D

Innendurchmesser: d ____________mm
Nennweite / Material Zulauf: DN 500 Beton
Nennweite / Material Abschlag: DN 500 Beton
Nennweite / Material Ablauf:  DN 300 PP
Abfluss Ablauf (Drosselstrecke): 15 Ltr./sec

Zulauftiefe: ZT ca. ______mm
Ablauftiefe: AT ca. ______mm
Gesamttiefe: ca. ______mm
Liefern und fachgerecht Versetzen
Menge: 1 St

**01.02.08.0010 Regenklärbecken, Sedimentationsanlage**
Sedimentationsanlagen zur Behandlung von Niederschlagswasser von Sammel- bzw. Verkehrsflächen zum Schutz von Versickerungsanlagen und Vorflutern vor Verunreinigungen liefern und fachgerecht setzen.

Stahlbetonbehälter aus C45/55 (B55) in monolithischer Bauweise.
Stahlbeton-Abdeckplatte in monolithischer Bauweise.
Edelstahl-Tauchwand.
Schlammschwelle H=40 cm aus Stahlbeton.
Gelenkiger Rohranschluss für Zu-/Ablauf mit Mehrfachlippendichtung.
2 St. Schachtabdeckung Klasse D.
Zulaufgarnitur aus Edelstahl.
Einstufung standardmäßig als Typ D 25 nach DWA-M 153:
Durchgangswert D = 0,35.

Breite / Länge: ca. 2240 / 7600 mm
Höhe: ca. 2995 mm
Stärke Abdeckplatte: DD 250 mm
Wassertiefe: 1950 mm

Mall ViaSed 18 OL 80 oder glw.
angebotenes Fabrikat: ________________________
Menge: 1 St

**01.02.08.0011 Teichmönch, Ablaufregelwerk**
Teichmönch/Ablaufregelwerk zur gedrosselten Ableitung des aufgestauten Regenwassers, liefern und fachgerecht einbauen.
Regelbauwerk komplett herstellen, auf Sauberkeitsschicht, Schachtboden und -wände aus Stahlbeton glatt geschalt,
Wände mit integriertem Edelstahl-Winkeleisen für Gitterrostabdeckung und Edelstahl-U-Profilen für Holzbohlen.
Auslauföffnung, sowie fachgerechter Anschluss eines Auslaufsrohrs DN 600 Beton
Gitterrostabdeckung mit Maschenweite 30/30mm, d = 30 mm, feuerverzinkt, oder glw.
Hartholzbohlen, d = ca. 50 mm, mit Nut und Feder und EPDM Profildichtung
mit zwei Ablauföffnungen je 6 x 8 cm gem. Angabe
oder glw.
Einstauhöhe ca. 1,00 m
gewählte Bauwerksabmessungen:
Länge:  _____________
Breite:  _____________
Höhe:  _____________

Hersteller/Produkt: ______________________
Menge: 1 St

**01.02.08.0012 Böschungsbefestigung mit Natursteinen**
Böschungsbefestigung um Einlauf bzw. Auslauf mit Wasserbausteinen
auf Fundamentbeton C20/25 fachgerecht um das Bauwerk, Auslauf, usw.  herstellen,
Fugen mit Fertigzementmörtel vergießen.
Steingröße: 0,1 - 0,3 m³
Menge: 15 m²

**01.02.08.0013 Bachlaufbefestigung mit Natursteinen**
wie vorherige Position, jedoch Befestigung des Bachlaufs, ohne Beton.
Menge: 10 m²

##### 01.02.09 Erdbau Straßenbau

*Hinweis: Homogenbereiche nach DIN18300*
Das Bodengutachten kann beim Bauherrn eingesehen werden.
Zusammenfassung:
Homogenbereich 0: Oberboden  0,00m bis -0,50m
Homogenbereich 1: Schluffe, Tone  -0,50m bis ca.-2,30m
Homogenbereich 2: Schluffe:  -2,30m bis ca. -5,00

Der Boden ist sehr inhomogen und grundsätzlich nicht tragfähig. Dies ist für den fachgerechten Einbau zu beachten.

**01.02.09.0001 Boden lösen und entsorgen Z0, geplante Trasse**
Boden aus landwirtschaftlichen Flächen, usw. nach Angabe Bauleitung lösen, laden, fördern,
in Eigentum des AN übernehmen und einer Verwertung nach Wahl des AN zuführen, voraussichtliche Kategorie Z0
Boden der Klasse 3-5 (Homogenbereich 1), im Bereich der Trasse,
Tiefe bis ca. 0,50 m
Menge: 630 m³

**01.02.09.0002 Handschachtung**
Erdbau-Aushub per Hand, nach Rücksprache mit Bauleitung.
Menge: 5 m³

**01.02.09.0003 Bodenverbesserung, Einfräsen von Bindemittel**
Bodenverbesserung durch einfräsen von Kalk-Zement-Gemisch gem. statischen Anforderungen ca. 3% profilgerecht und fachgerecht herstellen.
Frästiefe 40 cm
anstehender Boden tonig, schluffig (Bodengutachten kann eingesehen werden)
Einschl. fachgerechter Wässerung und Verarbeitung,
Bindemittel in gesonderter Position
Menge: 2190 m²

**01.02.09.0004 Bindemittel für Bodenverbesserung**
Bindemittel aus Kalk-Zement-Gemisch für die Bodenverbesserung aus vorheriger Position, liefern und für Verarbeitung bereitstellen, einschl. allen Nebenleistungen
Menge: 35 to

**01.02.09.0005 Gründungssohle herstellen und verdichten**
Untergrund im Bereich der Gründungssohle für Straßenkörper, usw. fachgerecht gemäß Regelquerschnitt profilieren, herstellen und verdichten.
Menge: 2190 m²

**01.02.09.0006 Boden liefern und einbauen, Auffüllkies**
Boden liefern und nach Unterlage des AG profilgerecht einbauen und verdichten.
Für Bodenaustausch, u. dgl
Verdichtbares, Material (Frostschutzkies, Auffüllkies), rundkorn
Menge: 660 m³

**01.02.09.0007 Geotexil**
Geotextil Straßenbauvlies 250 g/qm, GRK4,
mechanisch vernadeltes Geotextil Vlies,
PP/PET Fasermaterial, CE zertifiziert
auf profilierter Gründungssohle fachgerecht nach Herstellerangaben einbauen.
Menge: 2190 m²

**01.02.09.0008 Drainage DN100**
Tiefenentwässerung mit Rohrleitung aus Kunststoffrohren nach DIN 4262-1 einschließlich Bettung bis zum Beginn der Sickerschlitze, Seitenverfüllung und Abdeckung mindestens 30 cm über Rohrscheitel herstellen.
Der Aushub wird gesondert vergütet.
Die Oberfläche der Bettung ist mit einer zum rohrhinweisenden Neigung auszubilden und zu glätten.
Rohr gewellt, DN100,
tunnelförmig mit glatter Fliessohle, Bettung aus feinkörnigem Boden (z.B. der Bodengruppe TL, TM),
einschl. Formteile,
einschl. Verfüllung des Dränagegraben mit Rollkies 16/32
einschl. Geotextil, 4-seitiges umschlagen des Dränage- grabens, Bahnen ausreichend überlappt (> 20cm).
inkl. allen Nebenleistungen.
liefern und fachgerecht einbauen
Menge: 600 m

**01.02.09.0009 Frostschutzschicht herstellen, gebrochenes Material**
Frostschutzschicht herstellen aus gebrochenem Material, Bauklasse 1,8
im Fahrbahnbereich
Dicke ca. 60 cm
EV2 Erdplanum  ≥  45 MN/m²
EV2 Frostschutzschicht  ≥  120 MN/m²
EV2/EV1  ≤  2,5
Menge: 1530 m³

**01.02.09.0010 Planum herstellen**
geplante Oberfläche des Oberbaues/Frostschutzkies für Asphalteinbau herstellen.
Planum profilieren und verdichten,
im Fahrbahnbereich, usw.,
unter Berücksichtigung von Einbauten (Schächte, Schieber, u.ä.)
Menge: 1640 m²

**01.02.09.0011 Deckschicht ohne Bindemittel herstellen**
Deckschicht ohne Bindemittel herstellen
auf Frostschutzkies, o.ä.
Einbaudicke  5-10 cm
in Banketten, Anschlüsse, usw.
Mineralbeton 0/16 aus gebrochenem Kies (Kalkstein) gemäß Vorgabe einbauen und verdichten.
Menge: 30 to

**01.02.09.0012 Verdichtungskontrolle Unterbau**
Lastplattendruckversuch zur Verdichtungskontrolle zusätzlich zur Eigenüberwachung im Auftrage des AG gemäß DIN 18134 auf dem vorbereiteten Untergrund (Planum bzw. Frostschutzschicht) in Anwesenheit der örtlichen Bauleitung durchführen,
protokollieren, auswerten und die Ergebnisse dem AG
übergeben. Nur nach Anordnung des AG!
Menge: 2 St

**01.02.09.0013 Probefeld**
Es ist nach der Auskofferung des Straßenkoffers ein Probefeld des geplanten Straßenquerschnitts / Einbaudicke des Frostschutzkoffers anzulegen, um die geforderten Tragfähigkeiten kontrollieren zu können.
Abrechnung nach Massen Frostschutzschicht herstellen.
Mit dieser Position wird der Mehraufwand für die geringe Fläche und Zeitaufwand vergütet.
Abrechnung Frostschutzkies über gesonderte Position.
Menge: 2 St

##### 01.02.10 Pflasterbau

**01.02.10.0001 Großgranitsteinpflasterstreifen 1-zeilig herstellen, gesägt**
Streifen aus Granitgroßpflastersteinen mit einer maximalen Fugenbreite von 15 mm auf 20 cm dickem Fundament herstellen, einschl. Erdarbeiten.
Den Fundamentbeton als seitliche Stütze, soweit der
Streifen nicht an Borde oder dgl.anschließt, 15 cm
breiter als der Streifen herstellen und bis zur halben
Steinhöhe hochziehen.
Fundamentbeton C25/30
1-zeilig,
als Randeinfassung der Fahrbahn, u.dgl.
Nennmaß 160/160 - 220-160 mm,
DIN EN 1341:2013 Klasse 1 (P1, D1, T1),
gesägte Kanten, Oberfläche geflammt
Fugen mit Fertigzementmörtel vergießen, Druckfestigkeit f_ck_cube des Mörtels min 50 N/mm², CEM 1, max w/z 0,50, forst- und tausalzbeständig, Ausbreitmaßklasse F5
Einschl. Vorbereitung für Dehnungsfuge alle 10-15m
Menge: 280 m

**01.02.10.0002 Großgranitsteinpflasterstreifen 2-zeilig herstellen, gesägt**
wie vorherige Position, jedoch
2-zeilig, Ausbildung als "Homburger Kante"
Menge: 280 m

**01.02.10.0003 Dehnungsfuge in Granitzeiler herstellen**
Dehnungsfuge gemäß ZTV-Fug-Stb 13 verrotungsfrei, kompressibel und elastisch herstellen bzw. verschließen.
Abrechungsvorschrift: 15cm je Dehnungsfuge im Graniteinzeiler, Fugen alle 10-15m, nach Angabe Bauleitung.
Endgültige Dehnungsfuge durchgängig durch Bord, Rinne und Fundamentbeton!
Menge: 14 m

**01.02.10.0004 Zulage Zwicken, Schneiden von Pflastersteinen**
Zulage für das Zwicken, Schneiden und Anarbeiten der Pflastersteine im Bereich von Anschlüssen, Einfassungen, usw.
Menge: 20 m

**01.02.10.0005 Zuschlag Verlegen im Radius**
Zuzschlag zu Zeilen und Rinnen für die Verlegung in Radien mit Radius kleiner 12m
Menge: 30 m

**01.02.10.0006 Pflasterdecke aus Betonsteinpflaster herstellen**
Pflasterdecke aus Betonsteinpflastersteinen, auf 4cm Pflasterbett aus Spitt, herstellen.
Fugen mit Splitt verfüllen und durch Einschlämmen von Sand schließen.
Einbaubereich: Parkplätze
Betonstein: seitlich gelagert
Format: ca. 12 / 16 cm
Steinstärke: 8 cm
Verband: Läuferverband
liefern und fachgerecht einbauen, einsanden und abkehren.
Menge: 100 m²

**01.02.10.0007 Pflasterdecke aus Kleinsteinpflaster herstellen**
Pflasterdecke aus Naturmosaikpflastersteinen herstellen.
Bettungsdicke 3-4cm.
In Einzelflächen zum Schließen von Restflächen in Plattenbelägen und dgl.,
Kleinstein,
auf Pflasterbett aus Splitt herstellen, Fugen mit Splitt verfüllen und durch Einschlämmen von Sand schließen. (Abrechnung von Einzelflächen unter 0,5m² werden nur nach tatsächlich verlegter Kleinfläche abgerechnet!)
Menge: 10 m²

##### 01.02.11 Asphaltarbeiten

**01.02.11.0001 Asphalttragschicht AC 32 T N, Fertigereinbau 16cm**
Asphalttragschicht aus Asphalttragschichtmischgut
AC 32 T N herstellen auf vorhandener Frostschutzschicht
in Fahrbahnen der Bauklasse 0,3 herstellen.
Einbau in verschiedenen Fahrbahnbereichen der Erschließungsstraße.
Fertigereinbau
Einbaubreite ca. 6,0 m
Einbaudicke 16 cm
mit Bindemittel 50/70.
Mehraufwand im Anfangs- und Endbereich beim Fertigereinbau ist mit einzukalkulieren.
Menge: 1640 m²

**01.02.11.0002 Asphalttragschicht AC 32 T N, Handeinbau 16cm**
Asphalttragschicht aus Asphalttragschichtmischgut
AC 32 T N herstellen auf vorhandener Frostschutzschicht
in Fahrbahnen der Bauklasse 1,8
Einbau in verschiedenen Fahrbahnbereichen
in Einzelflächen unterschiedlicher Größe
Handeinbau
Einbaudicke 16 cm
mit Bindemittel 50/70
Menge: 50 m²

*Hinweis: Hinweis Schichtenverbund*
Bei Aufbringen des Schichtenverbundes bzw. der Asphaltdeckschicht ist auf einen sauberen Untergrund zu achten! Vorheriges Reinigen ist auf Kosten des AN zu erledigen.

**01.02.11.0003 Schichtenverbund maschinell**
Schichtenverbund durch Ansprühen der Unterlage
mit bitumenhaltigem Bindemittel herstellen,
maschinell mit Rampenstritzgerät.
Einschl. leicht verschmutzte bzw. einzelne verschmutzte Stellen vorher reinigen.
Kehrgut in Eigentum des AN übernehmen und einer
Verwertung nach Wahl des AN zuführen
Bindemittel  C 60 B 1-S
Bindemittelmenge ca. 300g/m²
Menge: 1640 m²

**01.02.11.0004 Schichtenverbund Handverdüsung**
Schichtenverbund durch Ansprühen der Unterlage
mit bitumenhaltigem Bindemittel herstellen,
manuell mit Handverdüsung
Einschl. leicht verschmutze Unterlage bzw. einzelne verschmutzt Stellen vorher reinigen.
Kehrgut in Eigentum des AN übernehmen und einer
Verwertung nach Wahl des AN zuführen
Bindemittel  C 60 B 1-S
Bindemittelmenge ca. 300g/m²
Menge: 50 m²

**01.02.11.0005 Zulage Schichtenverbund, Erschwernis entlang Einfassungen**
Zulage zu Schichtenverbund herstellen
für Mehraufwendungen durch Erschwernisse
entlang von Bordsteinen, Einfassungen o.ä.
einschl. verminderter Leistungsansatz in der Fläche
Einfassungen, o.dgl
Menge: 560 m

**01.02.11.0006 Zulage Schichtenverbund, Erschwernis durch Einbauten**
Zulage für Mehraufwendungen durch Erschwernisse beim Schichtenverbund herstellen infolge bestehende Einbauten einschließlich des verminderten Leistungsansatzes in der Fläche.
Schächte, Schieberkappen, u.dgl.
Menge: 15 St

**01.02.11.0007 Asphaltdeckschicht AC 8 D N, Fertigereinbau 4m**
Asphaltdeckschicht aus Asphaltbeton AC 8 D N herstellen.
Einbau in verschiedenen Fahrbahnbereichen der Erschließungsstraße,
Fertigereinbau
Einbaubreite ca. 6,0 m
Einbaudicke 4 cm
mit Bindemittel 50/70.
Mehraufwand im Anfangs- und Endbereich beim Fertigereinbau ist mit einzukalkulieren.
Menge: 1640 m²

**01.02.11.0008 Asphaltdeckschicht AC 8 D N, Handeinbau 4cm**
Asphaltdeckschicht aus Asphaltbeton AC 8 D N herstellen.
Einbau in verschiedenen Fahrbahnbereichen
in Einzelflächen unterschiedlicher Größe
Handeinbau
Einbaudicke 4 cm
mit Bindemittel 50/70
Menge: 50 m²

**01.02.11.0009 Zulage Asphalteinbau, Erschwernis entlang Einfassungen**
Zulage für Mehraufwendungen durch Erschwernisse beim Einbau von Asphaltschichten entlang von Bordsteinen, Rinnen und dgl. einschließlich des verminderten Leistungsansatzes in der Fläche.
Asphalttragschicht entlang Einfassungen.
Menge: 1020 m

**01.02.11.0010 Zulage Asphalteinbau, Erschwernis durch Einbauten**
Zulage für Mehraufwendungen durch Erschwernisse beim Einbau von Asphaltschichten infolge bestehende Einbauten einschließlich des verminderten Leistungsansatzes in der Fläche.
Schächte, Schieberkappen, u.dgl. an Fahrbahnoberkante fachgerecht anpassen/hochziehen.
Menge: 30 St

**01.02.11.0011 Asphaltanschlüsse ansprühen**
Seitliche Asphalttragschicht-Anschlußflächen reinigen und zu Herstellung des Verbundes mit bitumenhaltigem Bindemittel anstreichen oder ansprühen.
Reiner Bindemittelgehalt ca. 200 g/m².
Menge: 12 m²

**01.02.11.0012 Anschluss an best. Bauteile**
Anschluß an bestehende Asphaltdecken u. dgl.
mit anschmelzbarem Fugenband herstellen.
Längs- und Querfuge, Dicke der Deckschicht  4,0cm,
Im Bereich Anschlüssen an die best. Straße.
Menge: 70 m

**01.02.11.0013 Höhenangleichung von Kappen im Asphalt**
bestehende Einbauten von Fremdgewerken wie Schieberkappen usw. im Asphaltoberbau freilegen und an die neue Höhe anpassen. (Höhenanpassung der Schachtabdeckungen ist in den jeweiligen Pos. beinhaltet!)
Freigelegten Bereich fachgerecht verfüllen, Abbruchgut entsorgen.
Menge: 9 St

##### 01.02.12 Stundenlohnarbeiten

*Hinweis: Vorbemerkung*
Stundenlohnarbeiten sind ausschließlich nach vorheriger
Absprache mit dem AG auszuführen.

*Hinweis: Verrechnungssätze für Arbeitskräfte*

**01.02.12.0001 Polier**
Menge: 5 Std

**01.02.12.0002 Bauvorarbeiter**
Menge: 20 Std

**01.02.12.0003 Baufacharbeiter**
Menge: 20 Std

**01.02.12.0004 Maschinist**
Menge: 10 Std

*Hinweis: Verrechnungssätze für Baugeräte, einschl. Bedienungspersonal*

**01.02.12.0005 Bagger bis 1,00 m³**
Menge: 10 Std

**01.02.12.0006 Lader**
Menge: 5 Std

**01.02.12.0007 LKW, Nutzlast ca. 5 to**
Menge: 5 Std

**01.02.12.0008 LKW- Kipper, Nutzlast ca. 13 to**
Menge: 5 Std

USt %: 19
